# Neubauten HWK Ardeystrasse Haus 3 und Haus1b
Angebotsaufforderung (GAEB DA XML 3.2, DA83)
Projekt: BDO-AR_BA1
Währung: EUR
Auftraggeber: Handwerkskammer Dortmund, Ardeystraße 93, 44139 Dortmund, Deutschland
Erstellt mit: SOFTTECH GmbH / GXML Toolbox V3.3 R20230503, AVANTI pro 2026, 16.10.2026

## 3900 Trockenbauarbeiten (VE328 H3) Haus 3
Datum: 10.08.2026

### Gewerk 39 TROCKENBAUARBEITEN

*Hinweis: ALLGEMEINE ANGABEN ZUM BAUVORHABEN*
ALLGEMEINE ANGABEN ZUM BAUVORHABEN
gemäß VOB/C DIN 18299

Angaben zur Baustelle

0.1 Beschreibung des Bauvorhabens
Die Handwerkskammer Dortmund beabsichtigt den Neubau, Umbau und die Erweiterung ihres Bildungswerks.
Die Gesamtbaumaßnahme umfasst den Neubau des Hauses 3 und die Erweiterung des Hauses 1 sowie die dazugehörigen Außenanlagen.

Dieses Leistungsverzeichnis beeinhaltet die Trockenbauarbeiten am Haus 3.

0.1.1 Lage der Baustelle
Das Gebäude liegt auf dem Grundstück der Handwerkskammer Dortmund, Ardeystraße 93 in der Nähe des Westfalenparks. Auf dem Gelände befinden sich weitere Gebäude der Handwerkskammer, das Verwaltungsgebäude und weitere Schulungsgebäude. Diese Gebäude sind während der Baumaßnahme in Betrieb.
Verschmutzungen im Bereich der öffentlichen Straßen sind weitgehend zu vermeiden.
Das Gelände wird über die Ardeystraße erschlossen. Von dort aus findet auch die Andienung der Baustelle statt.

0.1.2 Besondere Belastungen aus Immissionen
Wenn vorhanden, im Leistungsverzeichnis erwähnt.

0.1.3 Art und Lage der baulichen Anlagen
Die Arbeiten finden auf dem Gelände der Handwerkskammer Dortmund statt.
Das Gelände ist an allen Seiten über gepflasterte Zufahrten und Hofflächen frei zugänglich.
Haus 1b weist 1-2 Vollgeschosse, Haus 3 2-3 Vollgeschosse auf. Genaue Gebäudehöhen sind in der Leistungsbeschreibung angegeben.

0.1.4 -0.1.5 Verkehrsverhältnisse und freizuhaltende Flächen.
Die vom Bauherrn benutzen Zufahrten und Stellflächen sind von Beeinträchtigungen freizuhalten.
Zur Orientierung und als Grundlage dient der Baustelleneinrichtungsplan der Architekten (s. Anlage). Die Straßen und Wege in der Umgebung, sind immer von Lieferfahrzeugen, Baumaschinen und Materialien freizuhalten.
Ausserhalb des Baufeldes können keine Parkplätze zur Verfügung gestellt werden.
Feuerwehrzufahrten  sind jederzeit freizuhalten

0.1.6 Art, Lage, Maße und Nutzbarkeit von Transportwegen
Es sind die freigegeben Zufahrten auf dem Grundstück zu nutzen.
Materialtransporte sind vom AN eigenverantwortlich durchzuführen.

Die Objektüberwachung des AG ist vor dem beabsichtigten Abbau der Baustelleneinrichtung oder von wesentlichen Teilen derselben schriftlich in Kenntnis zu setzen.

0.1.7 Anschlüsse für Wasser und Energie
Für die Stellung von Baustrom und Bauwasser wird kein Abzug vorgenommen.
Anschlussmöglichkeiten werden bauseits hergestellt

0.1.8 Zur Benutzung überlassenen Flächen
Die allgemeine Baustelleneinrichtung, Sanitäre Anlagen, Bauzaun, Baumschutz, Baustromverteiler etc. wird bauseits gestellt.
Baustelleneinrichtungsflächen sind dem Baustelleneinrichtungsplan des Auftraggebers zu entnehmen.
Die Zuweisung der für die Baustelleneinrichtung des AN erforderlichen Flächen erfolgt durch den AG nach Maßgabe des Baustelleneinrichtungsplans und den damit zu Verfügung stehenden Flächen. Hierzu hat der AN vor Auftragserteilung die benötigten Flächen der Objektüberwachung des AG bekannt zu geben und mit ihr abzustimmen.

0.1.9 Bodenverhältnisse
Der Baugrund ist für die Arbeiten des Auftragnehmers ausreichend tragfähig
Die Flächen im Umgriff sind gepflastert.

0.1.10 Hydrologische Verhältnisse
Keine Auswirkung auf die Leistungen des Bieters.

0.1.11-0.1.12 Besondere Umweltrechtliche Vorgaben, Besondere Vorgaben für die Entsorgung etc.
Es gelten die öffentlich rechtlichen Vorschriften für die Entsorgung von Bauabfällen.

0.1.13 Schutzgebiete
Im Baufeld sind keine Schutzgebiete ausgewiesen.

0.1.14 Schutz von Bäumen, Pflanzflächen etc.
Durch den Auftragnehmer Baustelleneinrichtung wurde ein Baumschutz vorgenommen.

Nachbargebäude, öffentliche und Baustellenverkehrsflächen sind vom Auftragnehmer bei Benutzung durch ihn vor Beschädigung zu schützen. Falls eine Beschädigung erfolgt, hat der Auftragnehmer nach Meldung des Schadens bei der Objektüberwachung den ursprünglichen Zustand auf eigene Kosten wieder herzustellen. Der Auftraggeber ist berechtigt, falls der Auftragnehmer nicht unverzüglich, spätestens jedoch zwei Tage nach Aufforderung dieser Festlegung nachkommt, auf Kosten des Auftragnehmers die Reparaturen durch Dritte durchführen zu lassen. Falls durch die Beschädigung Gefahr in Verzug ist und der Auftragnehmer für die Bauleitung nicht zu erreichen ist, ist die Bauleitung berechtigt, in diesem Falle unverzüglich die Beseitigung auf Kosten des Auftragnehmers vorzunehmen. Die notwendigen Absprachen und Genehmigungen sind vom Auftragnehmer vor Beginn der Arbeiten einzuholen. Der erforderliche Zeitvorlauf ist zu berücksichtigen.

0.1.15 Art und Umfang der Regelung und Sicherung des öffentlichen Verkehrs.
Evtl vom Bieter benötigte Sondernutzungen öffentlicher Verkehrsflächen sind vom Bieter eigenständig zu veranlassen und die Gebühren zu übernehmen.

1.1.16 Vorhandene Anlagen, Abwasser und Versorgungsanlagen.
Keine Auswirkungen auf die Leistung des Bieters

0.1.17 Bekannte und vermutete Hindernisse
siehe Punkt 1.1.16

0.1.18 Kampfmittelsondierung
Keine Auswirkungen auf die Leistung des Bieters.

0.1.19 Gemäß Baustellenverordnung getroffenen Maßnahmen
Maßnahmen sind dem SiGe-Plan zu entnehmen.

0.1.20 Besondere Anordnungen der Eigentümer oder der anderen Weisungsberechtigten
Wenn erforderlich im Leistungsverzeichnis erwähnt.

0.1.21 Art und Umfang von Schadstoffbelastungen
Keine Auswirkungen auf die Leistung des Bieters.

0.1.22 Vom Auftraggeber veranlasste Vorarbeiten
Keine, die Leistung des Bieters betreffend.

0.1.23 Arbeiten anderer Unternehmer
Arbeiten u.a. der Auftragnehmer Rohbau- und Dachabdichtung.

0.2 Angaben zur Ausführung

0.2.1 Vorgesehene Arbeitsabschnitte
Entsprechend Bauzeitenplan des AG und Ablaufplan des AN.

0.2.2 besondere Erschwernisse
Soweit vorhanden, im LV beschrieben.

0.2.3 Vorgaben aus SiGe Plan
Werden im SiGe Plan definiert.

0.2.4 Leistungen zur Unfallverhütung
Es sind die Vorgaben der UVV und des SiGe-Plans zu beachten.

0.2.5 Besondere Anforderungen für Arbeiten in kontaminierten Bereichen
Keine Arbeiten in kontaminierten Bereichen, die besondere Schutzmaßnahmen erfordern.

0.2.6 Besondere Anforderungen an die Baustelleneinrichtung
Materialtransporte sind vom Auftragnehmer eigenverantwortlich durchzuführen. Die Hochbaukräne werden vom Auftraggeber nicht kostenfrei zur Verfügung gestellt.
Eventuelle Mitbenutzungen sind vom Auftragnehmer mit dem Auftragnehmer Rohbau abzustimmen.

0.2.7 Besondere Anforderungen an das Auf- und Abbauen, und Vorhalten von Gerüsten
Die Gerüststellung erfolgt bauseits durch den Auftragnehmer Rohbau.

0.2.8 Mitbenutzung fremder Gerüst
Das bauseitige Gerüst kann vom Auftragnehmer für seine Arbeiten mitgenutzt werden.

0.2.9 Vorhaltungen
Vorhaltungen für die Dauer der eigenen Arbeitszeit. Nähere Regelungen in der Leistungsbeschreibung.

0.2.10 Verwendung und Mitverwendung von wiederaufbereiteten (Recycling) Stoffen
Die Vorgaben des Leistungsverzeichnisses sind zu beachten.

0.2.11 Anforderungen an wiederaufbereitete (Recycling-) Stoffe etc.
Die Vorgaben des Leistungsverzeichnisses sind zu beachten.

0.2.12 Besondere Anforderungen an Art, Güte und Umweltverträglichkeit
Die Vorgaben des Leistungsverzeichnisses sind zu beachten.

0.2.13 Art und Umfang der vom Auftraggeber verlangten Eignungs- und Gütenachweise
Siehe Angaben im Leistungsverzeichnis

0.2.14 Unter welchen Bedingungen auf der Baustelle gewonnene Stoffe verwendet werden dürfen.
Ist nicht vorgesehen.

0.2.15 Art, Zusammensetzung und Menge der zu entsorgenden Böden, Stoffe etc.
Eigene Bauabfälle hat der Auftragnehmer entsprechend der gesetzlichen und öffentlich rechtlichen Vorgaben zu entsorgen.

0.2.16 Stoffe und Bauteile die vom AG beigestellt werden.
Es werden vom Auftragnehmer keine Stoffe beigestellt.

0.2.17 In welchem Umfang der Auftraggeber Leistungen des AG für Abladen, Lagern und Transport von Stoffen und Bauteilen übernimmt
Der Auftraggeber übernimmt keine derartigen Leistungen.

0.2.18 Leistungen für andere Unternehmen
Wenn erforderlich in der Leistungsbeschreibung beschrieben.

0.2.19 - 0.2.21
entfällt

0.2.22 Abrechnung nach bestimmten Zeichnungen oder Tabellen.
Die Abrechnung erfolgt elektronisch über den vom AG eingerichteten Planserver (Awaro).

*Hinweis: VERTRAGSBEDINGUNGEN*
VERTRAGSBEDINGUNGEN

RECHNUNGSSTELLUNG
Rechnungen sind mit prüfbarer Aufmaßberechnung und Aufmaßplänen, 1-fach in Papier, digital als pdf-Datei und die Aufmaßberechnung als GAEB-Datei (D11) über die Plattform AWARO dem Bauherrn und der Objektüberwachung zuzustellen. Die Projektsteuerung ist bei der digitalen Übermittlung in cc zu setzen.
Abschlagsrechnungen und Schlussrechnung sowie Aufmaße sind kumuliert aufzustellen.
Neu abzurechnende Mengen sind im Aufmaß kenntlich zu machen  das Aufmaß und die dem Aufmaß beizufügenden Aufmaßpläne sind vor Übermittlung mit der Objektüberwachung abzustimmen. Die Nummerierung und Reihenfolge der Positionen in der Rechnung und im Aufmaß sind gemäß Leistungsverzeichnis aufzustellen.
Abschlagsrechnungen sind nur zulässig bei signifikanter Leistungserbringung bzw. Erhöhung von mindestens 10 % ober alle 6 KW.
Nicht vom AN übernommene Korrekturen des AG werden mit 250 € in Abzug gebracht.

Die Nachträge  sind mit der Begründung ggfs. Planunterlage und Einheitspreiskalkulation zu jeder Position 1-fach in Papier, digital als pdf-Datei und als GAEB-Datei (D86) dem Bauherrn und der Objektüberwachung  über die Plattform AWARO zuzustellen.
Die Projektsteuerung ist bei der digitalen Übermittlung  in cc zu setzen.

Die Ausführungsfristen berücksichtigen Werktage von Montag bis einschließlich Samstag.
Als reguläre Arbeitszeit gelten die Zeiten von 7.00 bis 19.00 Uhr an Arbeitstagen (Montag-Samstag)
Für Arbeiten innerhalb dieses Zeitraum erfolgt keine zusätzliche Vergütung.

VERTEILUNG DER GEFAHR
Der Auftraggeber schließt eine Bauleistungsversicherung ab. Die Umlage beträgt 0,15 % der Bruttoabrechnungssumme.

AUSFÜHRUNGSUNTERLAGEN
Die für die Ausführung notwendigen Unterlagen werden dem Auftragnehmer über den Planserver zur Verfügung gestellt.

AUSFÜHRUNG
Die vom Auftragnehmer als Nachunternehmer beschäftigten Firmen fallen nicht unter die Koordinationspflicht des Auftraggebers.
Baubesprechungen finden regelmäßig, einmal wöchentlich statt. Die Teilnahme ist für den AN während seiner Ausführungszeit bzw. 3 KW vor Beginn der Ausführung verpflichtend.

Darüber hinaus ist folgendes vereinbart:
Während der gesamten Bauzeit ist ein Bautagebuch mit Tagesbericht zu führen. Dieser Bericht muss folgende
Mindestangaben erhalten:
- Wetterlage, Temperaturen, Niederschläge
- Anzahl der Mitarbeiter auf der Baustelle
- Einsatz von Geräten und Maschinen
- Ausgeführte Leistungen
- Terminbeurteilungen
- besondere Vorkommnisse
- besondere Anweisungen des Auftraggebers

Als Vertreter des Auftraggebers gilt die Objektüberwachung.
Die Objektüberwachung hat auf der Baustelle das Hausrecht

Die Beschäftigung von Mitarbeitern ohne gesetzliche Meldung (Unfallversicherung, Sozialversicherung, Anmeldung zur Lohnsteuer etc.) ist bei der Ausführung verboten.
Kopien der Sozialversicherungs-Nachweise sind durch die Bauleiter der jeweiligen Firmen auf der Baustelle vorzuhalten.
Die Handwerkskammer behält sich stichprobenartige Überprüfungen vor.

Der Auftragnehmer stellt den Auftraggeber ausdrücklich von allen Schäden, die sich aus gesetzlicher Handlungsweise ergeben oder ergeben können, frei.

STUNDENLOHNARBEITEN
Stundenlohnnachweise werden von der Bauleitung und dem Auftraggeber im 14-tägigen Abstand unterzeichnet.

Vor Beginn der Arbeiten ist die Baustelle  mit der Objektüberwachung der Architekten zu begehen. Es erfolgt die Einweisung in die auszuführenden Arbeiten und die Baustelle. Auf besonders zu schützende Bauteile wird hingewiesen. An diesem Termin muss der Fachbauleiter des Auftragnehmers teilnehmen.
Es ist durch den Auftragnehmer sicher zu stellen, das jeder Arbeiter auf der Baustelle, auch wenn er der deutschen Sprache nicht mächtig ist, die Anweisungen versteht und umsetzen kann. Ebenso muss bei allen Arbeiten durchgehend ein Vorarbeiter anwesend sein, der der deutschen Sprache in Schrift und Wort uneingeschränkt mächtig ist.

Besonderheiten
Vom AN ist für die Dauer der auszuführenden Arbeiten ein deutschsprachiger Bauleiter oder Vorarbeiter täglich und dauerhaft auf der Baustelle vorzusehen. Der Bauleiter/ Vorarbeiter steht als ständiger Ansprechpartner für den Bauherrn und seiner Vertreter zur Verfügung.

Bedenken
Hat der Auftragnehmer Bedenken gemäß VOB Teil B § 4 Ziffer 4 oder wegen sonstiger Vorbedingungen und Begleitumstände, muss er die Objektüberwachung  oder Fachingenieure davon umgehend schriftlich in Kenntnis setzen. Bei Unterlassung dieser Pflicht trägt der Auftragnehmer die Haftung uneingeschränkt allein.

HINWEIS ZUR ÜBERMITTLUNG VON DOKUMENTEN UND SCHRIFTVERKEHR
Die Übermittlung aller Dokumente und jeglicher Schriftverkehr erfolgt ausschließlich über AWARO. Dokumente und Schriftverkehr, die nicht in AWARO eingestellt sind, gelten als nicht zugestellt, nicht existent.

*Hinweis: ALLGEMEINE VERTRAGSBEDINGUNGEN*
ALLGEMEINE VERTRAGSBEDINGUNGEN

ANZUWENDENDE NORMEN, VORSCHRIFTEN UND RICHTLINIEN

Für Bauleistungen dieses LVs gelten:
VOB, Teil B, Ausgabe 2019,
VOB, Teil C, Ausgabe 2019, einschließlich Ergänzungsband 2023 und alle darin genannte
Normen und Vorschriften.

Darüber hinaus gelten:
- alle in den vorgenannten Normen enthaltenen
Bestimmungen, Richtlinien und Festlegungen
- alle in den Normen genannten Normen ohne
ausdrückliche Benennung in dieser Aufzählung
- die allgemein anerkannten Regeln der Technik
- die öffentlich rechtlichen Vorschriften
- die Unfallschutzbestimmungen
- die gewerbeaufsichtlichen Bestimmungen
- die Ausführungsbestimmungen dieser Ausschreibung,
soweit in den Normen nicht enthalten
- die Herstellervorschriften der zu verwendenden
Materialien

*Hinweis: VORBEMERKUNGEN TROCKENBAUARBEITEN*
VORBEMERKUNGEN TROCKENBAUARBEITEN

Die Leistungsbeschreibung umfasst den Einbau von Wandkonstruktionen als Raumtrennwände, Vorsatzschalen und Schächte sowie von Abhangdecken als Rasterdecken in einem Bestandsgebäude.

1. MATERIALIEN
Es dürfen nur Materialien von Herstellern verarbeitet werden, die einer Güteüberwachung unterliegen.
Es ist darauf zu achten, dass sämtliche Bauteile der Konstruktionen in den vom Hersteller und in den Normen geforderten Qualitäten verwendet werden.

2. OBERFLÄCHENQUALITÄT
Die Anforderungen an die Qualitätsstufe der Ober- flächenspachtelung gemäß Merkblatt Nr. 2 der Industrie- gruppe Gipsplatten im Bundesverband der Gips- und Gipsbauplattenindustrie e.V. (Stufe Q1 bis Q4)  ist jeweils in der Leistungsposition vermerkt.
Nicht die Anzahl der Spachtelgänge ist maßgebend, sondern die Qualität der fertigen Oberfläche. Eine zusätzliche Vergütung für Spachtelungen erfolgt nicht. Der Aufwand ist in die jeweilige Position einzurechnen.

3. GERÜSTE
Die zu bearbeitenden Höhen betragen, soweit nicht anders beschrieben, normal in den Geschossen von 2,40 m bis max. 4,20 m.
Die für die Arbeiten eventuell erforderlichen Innengerüste sind Sache des AN. Kosten für Gerüststellung sind in die Einheitspreise einzurechnen.
Der Auftragnehmer hat auf der Grundlage der
in den Positionen beschriebenen Montage- und
Abhängehöhen alle zur Montage nötigen
Gerüste und Hilfsgerüste in die Positionen mit
einzurechnen.
Ausgenommen davon sind die Arbeiten im Foyer und in den Treppenhäusern. Hier sind die Arbeiten und erforderlichen Gerüste gesondert beschrieben. Im Foyer wird das Gerüst bauseitig gestellt.

*Hinweis: VORBEMERKUNGEN METALLSTÄNDERWÄNDE*
VORBEMERKUNGEN METALLSTÄNDERWÄNDE
Für die Ausführung der Arbeiten gilt die DIN 18340 der VOB/C mit den darin erwähnten Normen und Vorschriften.

1. KONSTRUKTION
1.1 Ständerwerk aus verzinkten CW- Ständern und UW- Randprofilen nach DIN 18182-1, Blechdicke 0,6 mm,
beidseitig aufgeschraubten Beplankungen aus GK-Platten bzw. zementgebundenen Bauplatten.
Die Beplankungen sind zweilagig (doppelt beplankt) auszuführen.
Der Ständerwerksabstand ist mit höchstens 62,5 cm auszuführen.
1.2 Das Ständerwerk wird umlaufend mit den angrenzenden Bauteilen verbunden und ist die tragende Konstruktion für die Beplankungen. Die Ständerwerke sind raumhoch anzulegen und dürfen nicht gestoßen oder unterbrochen sein.
Der Wandanschluss der Profile ist unter Punkt 2.1 der Vorbemerkungen beschrieben.
Die Positionen: Herstellen von Tür-, bzw. Fenster- öffnungen in Ständerwänden, o.ä. beinhalten die hierfür erforderlichen Verstärkungen und zusätzlichen Profile. Die Profile müssen ausreichend mit der Decke und der Wand verbunden sein.
Im Wandhohlraum werden Dämmstoffe für Wärme-/Schall- u. Feuerschutz, sowie Installationen (Elektro/Sanitär) eingebaut. Der Dämmstoff ist abgleitsicher einzubauen.

2. MONTAGE
2.1 Profile, die an flankierende Bauteile angrenzen,
rückseitig mit selbstklebendem geschlossenzelligem Schaumstoff in Profilbreite versehen.
Der Wandanschluss der Beplankung an flankierende Bauteile ist wie nachfolgend beschrieben auszubilden:
- die Beplankung ist gegen das flankierende Bauteil sauber zu versiegeln; die Versiegelung muss flächenbündig und überstreichbar sein. Ausführung gemäß DIN 18183.
Diese Leistung ist generell an allen seitl. Wandanschlüssen auszuführen. Der Aufwand hierfür ist in die Einheitspreise einzukalkulieren.
2.2 Die Montage der Ständerwerk-Systemwände erfolgt auf Rohbetondecken.

3. MONTAGEVERLAUF
3.1 Montieren der Unterkonstruktion, einschl. umlaufender Anschlüsse wie unter 2.1 beschrieben.
Bei nicht raumhohen Platten Horizontalstöße mind. 400 mm versetzen und bei einlagiger Beplankung mit CW- oder UW-Profilen hinterlegen.
3.2 Alle Stöße versetzt anordnen, Stirnkanten am Stoß anfassen. Auf Türständerprofilen dürfen die Platten nicht gestoßen werden.
3.3 Wände sind einseitig zu stellen. Dämmstoff und Installation in die Wand einbauen.
3.4 Nach erfolgter Installation zweite Seite beplanken. Alle Stöße versetzt anordnen, Wände schließen.
3.5 HINWEIS: Bei der Montage von Elektro- und anderen Leitungen entsteht ein zeitlicher Versatz zwischen der Montage der ersten und zweiten Seitenbeplankung.
Das zeitversetzte Schließen der 2. Wandseite ist in den jeweiligen Positionen als Leistung nach DIN 18340 4.2.16 einzurechnen.
3.6 Alle Plattenfugen und Schraubköpfe sind zu verspachteln. Bei Wänden mit zweilagiger Beplankung pro Seite ist die erste Lage vor Montage der zweiten Lage zu verspachteln.
Qualität der Oberflächenspachtelung: siehe Punkt 2 der Vorbemerkungen Trockenbauarbeiten.
3.7 Schallschutzanforderungen
Mindestanforderungen an den Schallschutz für Wandkonstruktionen, gem. DIN 4109 "Schallschutz im Hochbau: ist den jeweiligen Positionen zu entnehmen. Ansonsten, wenn nichts anderes geschrieben ist, werden  47 db (als geforderte Schallschutz, gem. Tab.3, DIN 4109) der Kalkulation zu Grunde gelegt.
3.8 Ausbildungen von Nischen sind in einer separaten Position erfasst.
3.9 Sofern gleitende Deckenanschlüsse auszubilden sind, ist dies in einer separater Pos. erfasst.

4. BEFESTIGUNGSMITTEL
4.1 Randprofile mit geeigneten Dübeln an den flankierenden Bauteilen befestigen.
Befestigungsabstand: max. 1,0 m;
an Wänden mindestens drei Befestigungspunkte; flankierende Bauteile massiv: Drehstiftdübel
flankierende Bauteile nicht massiv: speziell für den Baustoff geeignete Dübel.
4.2 Beidseitiges Beplanken der Unterkonstruktion mit Bauplatten und Befestigung mit Schnellbauschrauben.
Der Schraubenabstand beträgt 25 cm.
4.3 Alle Befestigungsmaterialien sind vom Auftragnehmer so zu dimensionieren, dass eine einwandfreie konstruktive Verbindung gewährleistet ist.
Sämtliche Befestigungsmittel werden nicht gesondert vergütet.

5. DÄMMUNG
Als Dämmung soll jeweils ein Material eingebaut werden, welches dem ausgewählten Wandsystem und den damit verbundenen Anforderungen entspricht.
Wenn in den Leistungspositionen nicht anders definiert gelten folgende Anforderungen an die Dämmschicht:
- Dämmschicht aus Mineralwolle MW DIN EN 13162
- Baustoffklasse A1, nichtbrennbar nach DIN 4102 und EN 13501-1
- Bemessungswert der Wärmeleitfähigkeit max. 0,04 W/mK
  DIN V 4108-4
- Dämmschichtdicke wie in den Positionen beschrieben
- in Platten, einlagig, dicht stoßen, abrutschsicher
  verlegen
- Anwendungsgebiet DIN V 4108-10 WI
- längenspezifischer Strömungswiderstand 5 kN x s/m4
- Mindestrohdichte: 15 kg/m³

6. FUGENTECHNIK
6.1 Plattenfugen und Schraubköpfe sind zu verspachteln. Bei doppelter Beplankung sind die Fugen der ersten Lage von GK- Platten  zu füllen.
6.2 Dehnungsfugen sind gemäß Herstellerangaben und Wandanforderung herzustellen. Durchgehende Wände sind im Abstand von max. 15 m mit einer senkrechten Dehnungsfuge in F30 Qualität einzubauen.
Die Lage der Fugen ist vor Einbau mit den Architekten festzulegen.
6.3 Anschlüsse an flankierende Bauteile sind mit Trennstreifen lt. Herstellerangabe vorzusehen.

7. ECKAUSBILDUNG
7.1 Die Außenecken der Wände und freistehenden Wandenden erhalten einen raumhohen  Kantenschutz durch einspachteln eines Aluminium-Eckwinkels ("Göppinger Profil").

8. GIPSKARTON
8.1 Zur Ausführung kommen folgende Plattenarten:
- Bauplatten (GKB), d = 12,5 mm
- Bauplatten imprägniert (GKBI), d f= 12,5 mm
- Feuerschutzplatte (GKF), d = 20 mm
- faserverstärkte Gipsplatte A1 (GM-F), d = 15 / 20 mm

8.2 Die Kantenausbildung bei allen verwendeten Platten,
soll als System HRAK (halbrunde abgeflachte Längskante)
werkseits erstellt werden.
8.3 Die genauen Anforderungen an die zu erstellenden Wandsysteme sind der entsprechenden Leistungsbeschreibung zu entnehmen.
8.4 Bei der Verwendung von imprägnierten Gipskartonplatten sind alle Schnittkanten, Bohrungen etc. fachgerecht nachzuimprägnieren. Es ist ferner eine für Feuchträume geeignete Spachtelmasse zu verwenden.

*Hinweis: VORBEMERKUNGEN TÜRZARGEN*
VORBEMERKUNGEN LEICHTBAUZARGEN

Leichtbauzargen für den Einbau in die Trockenbauwände liefern und montieren.

Material:  2,0 mm Stahlblech
Falzbreite: ca. 15 mm
Oberfläche: hell grundiert, für bauseitigen Anstrich
  in RAL-Ton
Dichtung: hochwertige Neoprene-Lippendichtung, Ecken auf Gehrung geschnitten,verschweißt und ausreißfest
in der Zarge gehalten (mind. 3 mm einfedernd).

Neue Zargen vorgerichtet für verstellbare VX-Bänder und Stanzung für Einsteckschloss.

Alle Zargen sind als einteilige Zargen mit  Bodeneinstand auszuführen.

Die Wandstärke bzw. Maulweite ist in den Positionen des LV angegeben.
Die Zargen müssen in einem einwandfreien Zustand zur
Baustelle angeliefert und eingebaut werden.
Die Gummidichtungen sind nach Ende der bauseitigen
Malerarbeiten einzubauen.

Nicht fluchtgerecht eingebaute Zargen sind auf Kosten
des Auftragnehmers auszuwechseln.
Das Ausschäumen von Zargen wird nicht gestattet.
Ausgeschäumte Zargen sind auf Kosten des AN zu entfernen.

Die Montage der Türblätter erfolgt bauseits.

*Hinweis: VORBEMERKUNGEN ABHANGDECKEN*
VORBEMERKUNGEN ABHANGDECKEN

1.0 GLATTE GIPSKARTONDECKEN

Abgehängte Unterdecke aus Gipskarton 12,5 mm einlagig, DIN 18168-1, bestehend aus einer Unterkonstruktion aus verzinkten Stahlblechprofilen DIN 18182-1, doppelten CD- Schienenrost, CD- Profile 60 x 27 x 6 mm, als Grund- und Tragprofil.
Die Montage erfolgt an den Rohbetondecken sowie an den Trapezblechen der Dächer (Haus 1b - 1.OG) mit dafür geeigneten und allgemein bauaufsichtlich zugelassenen Befestigungsmitteln.

2.0 GIPSKARTON-AKUSTIKDECKEN

Abgehängte Unterdecke aus Gipskarton wie vor, jedoch mit gelochten Bauplatten, einseitig vlieskaschiert, mit vierseitig abgeflachten Kanten, für durchlaufende Verlegung, Plattenstärke d = 12,5 mm,
Gerade Rundlochung 12/25 R,
Platten sind in eine Richtung zu verlegen.
Verlegung nach Herstellervorschrift, Plattenkanten mit umlaufender Falzkante.
Rückseite kaschiert mit Standardvlies, Farbe schwarz, Dämmschicht als Mineralwolle-Auflage nach DIN EN 13162, Dicke 20 mm.
Ausführung der Fugen: gespachtelt
Die Lochung in den Randbereichen von Deckenausschnitten wird umlaufend als 10 cm breiter Randfries glatt verspachtelt.
Auf einen bündigen, plan geschliffenen Übergang der Spachtelfächen zur ungespachtelten Deckenfläche wird besonderer Wert gelegt.
Der Anschluss zwischen Decke und Wand wird mit einem 15 cm breiten glatten Randfries an der Decke ausgeführt.

Im Bereich der Treppenuntersichten soll eine freitragende Konstruktion ausgeführt werden, welche dem Gefälle des Treppenlaufs folgend zwischen Betonholm und Wand montiert wird. In diesem Bereich wird wegen des Gefälles keine Mineralwolle aufgelegt.
Breite der Treppenläufe =  Raumbreite: 1,40 bis 1,55 m
Unterkonstruktion aus Einfachprofil CW 50, Achsabstand mind. 625 mm.
Je nach gewähltem System können andere Profile als Einzel- oder Doppelprofile mit entsprechender Blechdicke gewählt werden.

2.1 Spachtelung Randfries und Einbauteile
Die in den Akustikplatten vorhandenen Öffnungen sind im Bereich der Randfriese und der Einbauteile zu verspachteln.
Beim Anlegen der Unterkonstruktion ist die Lage von Einbauleuchten, Lüftungsauslässen und Lautsprechern zu berücksichtigen.

2.2 Revisionsklappen
Revisionsklappen sind für Akustikdecken an der Unterseite mit passend gelochten Gipskartonplatten zu verkleiden und deckenbündig in die abgehängten Decken einzubauen. Das Verlaufmuster der Lochung der umgebenden Deckenflächen ist für die Revisionsklappenbelegung zu übernehmen.
Für glatte GK-Decken sind entsprechend Revisionsklappen mit glatten Gipskartonplatten zu verwenden.

3.0 ABHANGDECKE AUSSENBEREICH

Abhangdecken an Untersichten sind zementgebundenen Bauplatten mit Eignung für den Außenbereich auszuführen.
Abgehängte Unterdecke im Außenbereich aus zementgebundener Bauplatte, nässebeständige, hoch belastbare Bauplatte für die Außenmontage geeignet.
Dreischichtige Platte mit Kern aus Portlandzement und Zuschlagstoffen, beidseitig mit Glasgittergewebe armiert.
Dicke der Platte 12,5 mm,
Baustoffklasse A1 nach DIN 4102
Unterkonstruktion aus verzinkten Stahlblechprofilen DIN 18182-1, als Grund und Tragprofil.
Die gesamte Unterkonstuktion einschließlich der Befestigungsmittel sind in korrosionsgeschützter Ausfertigung anzubieten und zu montieren.
Die Montage erfolgt an Rohbetondecken mit unterseitig befestigter Wärmedämmung mit allgemeinen bauaufsichtlich zugelassenen Befestigungsmitteln.

Oberfläche: glatt
Qualität: Q2

4.0 RASTERDECKE

Qualitätsbeschreibung Rasterdecken

System aus Deckenplatten aus Mineralplatten
Qualitätsanforderungen:
Mineralplatten, mindestens sichtseitig werkseitig beschichtet oder vlieskaschiert, asbest- und
formaldehydfrei.

Eine allgemeine bauaufsichtliche Zulassung des Deutschen Instituts für Bautechnik muß vorgelegt werden.

Dessin:  ungerichtet
Farbe:  weiß, endbehandelt.
Oberfläche: sichtseitig homogen weiß, ohne Nadelung
Abmessung:  625 x 625 mm

Lichtreflexionsgr.:  70 - 90%
Feuchtigkeitsb.: Klasse C bis zu 95 %
Schallabsorption:  Alpha w mind. 0,90
  Absorptionsklasse A (EN ISO 11654)
Baustoffklasse:  A2-s1,d0 nach DIN EN 13501-1
        - nicht brennbar.
Dicke:  mind. 15 mm.
Kanten:  ringsum gerade scharfkantig.

4.1 Tragkonstruktion:
als sichtbares Einlegesystem.
Hauptschiene Steghöhe ca. 38 mm, Sichtbreite ca. 24 mm,
Stahlblechprofile, verzinkt, Sichtseite weiß.
Querschiene Länge 1250 mm, Steghöhe ca. 32 mm,
Sichtbreite ca. 24 mm,
Stahlblechprofile, verzinkt,
Sichtseite weiß, höhengleiche, flächenbündige Sichtunterseite der Profile.

4.2 Aussparungen
Ausschnitte gem. Positionsbeschreibung.
Für bauseitige Einlegeleuchten in Größe der Deckenplatten sind entsprechend der Deckenspiegel die Rasterplatten auszusparen.

5.0 METALLKASSETTENDECKEN

Qualitätsbeschreibung Metallkasettendecken

Abgehängte Langfeldplattendecke mit verdeckter Unterkonstruktion, im unten definierten Format in unsichtbarer Klemm-Montage inkl. Unterkonstruktion  in den Fluren und im Foyer in allen Etagen des Bauvorhabens.

Jede Langfeldplatte, die nicht angeschnitten ist und ohne Auf- oder Einbauten ausgeführt ist, ist nach unten ausschwenkbar/abklappbar und einzeln abnehmbar.

Langfeldkassette
Abmessung der Kassetten 625 / 1.250 mm

Metallkassette aus Aluminium oder verzinktem Stahl, Materialstärke entsprechend den statischen Erfordernissen des Systems, mind. jedoch 0,5 mm.
Pulverbeschichtet weiß im Standard des Herstellers.

Kasette in perforierter Ausführung mit umlaufend ca.10 mm lochfreiem Rand und werkseitig eingeklebtem, schwarzen Akustik-Vlies.
Perforation: gerade Rundlochung RG 1511 (1,5 mm Lochdurchmesser, 11% freier Querschnitt) oder gleichwertig hinsichtlich Lochbild, Lochanteil und akustischer Wirkung.
Schallabsorption:  Alpha w mind. 0,70
Baustoffklasse A1 nach nach DIN EN 13501-1

Herstellung und Ausführung der Systemdecke erfolgt auf Basis der DIN EN 13964 und dem technischen Regelwerk des TAIM e.v. Es sind ausschließlich systemzugehörige Komponenten eines Herstellers zu verwenden. Die Deckenkonstruktion muss als geprüftes System den Anforderungen der DIN EN 13964 entsprechen.

Alle Langfeldplatten sind werkseitig zu produzieren. Ein bauseitiges Anschneiden und Aufkanten der Langfeldplatte ist nicht zulässig

5.1 Tragkonstruktion:
Die verdeckt liegende Unterkonstruktion mit einem Tragrost aus Klemmschienen und Längsverbindern oder gleichwertiger Konstruktion ist mit bauaufsichtlich zugelassenen Metalldübeln und Noniusabhängern zu montieren. Die Schienen- und Befestigungsabstände sind nach statischem Erfordernis, EN 13964 und jeweiliger Langfeldplattenlänge auszulegen.
Auf eine waag-und fluchtgerechte Montage ist zu achten.

5.2 Aussparungen
Ausschnitte gem. Positionsbeschreibung.
Die Deckenausschnitte sind nach bauseitiger Angabe von Art, Größe und Lage der Einbauelemente zu planen. Herstellen von runden Öffnungen in den Metalldeckenelementen, für den bauseitigen Einbau von beigestellten Leuchten mit Auflagerand. Die Lage der Leuchten, sofern nicht anders angegeben,  ist mittig und innerhalb einer Kassette. Um den hohen Qualitätsansprüchen der Decke gerecht zu werden, sind die Ausschnitte werkseitig, vor der Farbbeschichtung herzustellen.
Die Kassetten sind werkseitig für die Lastabtragung der Einbauteile auszusteifen.

6.0 HEIZ-KÜHLDECKEN

Die Ausführung von Decken in Räumen mit Heiz -Kühldecken erfolgt  komplett bauseits, einschließlich der Randfriese und aller Nebenarbeiten.

*Hinweis: ANGEBOTENE FABRIKATE*
ANGEBOTENE FABRIKATE

Mit Angebotsabgabe sind durch den Bieter die dem Angebot zugrundeliegenden  Produkte folgender Bauteile zu benennen (Angabe von Hersteller, Produktbezeichnung, Serie):

Dem Leistungsverzeichnis liegen, soweit verbindlich festgelegt, die u.a. Produktserien zu Grunde.

- Trockenbau-Wandsystem '...................................................' vom Bieter einzutragen

- Stahlzargen '...................................................' vom Bieter einzutragen

- Rasterdecke 62,5 x 62,5 cm, sichtbares System: '...................................................' vom Bieter einzutragen

- Metallkassettendecke: '...................................................' vom Bieter einzutragen

- Decke Gipskarton: '...................................................' vom Bieter einzutragen

- Akustikdecke Gipskarton: '...................................................' vom Bieter einzutragen

#### Titel 39.01 BAUSTELLENEINRICHTUNG HAUS 3

*Hinweis: VORBEMERKUNGEN ZUR BAUSTELLENEINRICHTUNG*
Vergütung der Baustelleneinrichtung
Alle für die Maßnahmen notwendigen Gegenstände der
Baustelleneinrichtung sind vom AN für die Durchführung
seiner Arbeit zu besorgen und bereitzustellen. Eine
entsprechende Leistungsbeschreibung mit eingesetzten
Baustelleneinrichtungsgegenständen, Maschinen, Kränen,
Hebezeugen sowie etwa anfallende Gebühren etc. ist vom
Bieter auf dem hierfür vorgesehen Blatt des Leistungsverzeichnisses aufzustellen, mit Preisen zu versehen
und als Teil des Angebotes mit anzugeben.

*Hinweis: HINWEIS KRANSTELLUNG UND BAUAUFZUG*
Der Hochbaukran des AN Rohbau wird zur Ausführung der Arbeiten nicht mehr vor Ort sein, ein Bauaufzug ist jedoch vorhanden.
Der Transport der eigenen Leistungen auf dem Grundstück sowie auf und innerhalb des Gebäudes ist in die Baustelleneinrichtung mit einzurechnen.

**39.01.01 Baustelleneinrichtung Trockenbauarbeiten**
Baustelleneinrichtung
wie in den Vorbemerkungen beschrieben.
Art und Umfang (vom Bieter einzusetzen)

.......................................................

.......................................................

.......................................................
Menge: 1,000 St
Leistungsbereich: 039

**39.01.02 Produktdokumentation Trockenbauarbeiten**
Erstellen einer Produktdokumentation und Übergabe an den Bauherren mind. 2 Wochen vor Abnahme.

Die Dokumentation umfasst Prüfbescheide für Brand- und Schallschutzkonstruktionen, Dübelzugprotokolle,
Herstellernachweise mit Bezugsadressen für Deckenkonstruktionen und Einbauteile wie Revisionsklappen, Metalldecken  etc.

Die Unterlagen sind dem AG 1-fach digital per Download oder Datenträger vorzulegen und auf der Plattform AWARO hochzuladen.
Menge: 1,000 St
Leistungsbereich: 039

#### Titel 39.02 WANDKONSTRUKTIONEN HAUS 3

DIN 276-93: 342

**39.02.01 GK-Wand, 15 cm, beids. doppellagig GKB, Q2**
Nichttragende innere Trennwand als Metallständerwand,
Qualität und Leistungsumfang wie in Vorbemerkungen beschrieben, als Einfachständerwerk inkl. Boden und Deckenanschluss liefern und komplett nach Herstellervorschrift herstellen.

Wanddicke: 150 mm
Wandhöhe: bis ca. 4,20 m
Einbaubereich nach DIN 4103: 1
Ständerwerk: CW 100
Mineralfaserdämmstoff nach DIN EN 18162: d= 80 mm
bewertetes Bauschalldämmaß R´w:  mind. 56 dB
Beplankung: beidseitig, GKB, d= 2 x 12,5 mm, doppellagig

Umlaufende Wandanschlüsse starr
Qualitätsstufe der Spachtelung: Q 2
Menge: 370,000 m2
DIN 276-93: 342
DIN 276-81: 3130
Leistungsbereich: 039

**39.02.02 wie vor, jedoch als Kleinfläche bis 5,0 m²**
GK-Wand wie Pos. 39.02.01,
jedoch für Ausführung in Kleinflächen bis 5,0 m².
Menge: 5,000 St
DIN 276-93: 342

**39.02.03 GK-Wand, 20 cm, beids. doppellagig GKB, Q2**
Nichttragende innere Trennwand als Metallständerwand,
Qualität und Leistungsumfang wie in Vorbemerkungen beschrieben, als Einfachständerwerk inkl. Boden und Deckenanschluss liefern und komplett nach Herstellervorschrift herstellen.

Wanddicke: 200 mm
Wandhöhe: bis ca. 4,20 m
Einbaubereich nach DIN 4103: 1
Ständerwerk: CW 150
Mineralfaserdämmstoff nach DIN EN 18162: 2 x d= 60 mm
Beplankung: beidseitig, GKB, d= 2 x 12,5 mm, doppellagig

Umlaufende Wandanschlüsse starr
Qualitätsstufe der Spachtelung: Q 2
Menge: 30,000 m2
DIN 276-93: 342

**39.02.04 Installationswand, beids.doppellagig GKB, Q2**
Nichttragende innere Trennwand als Metallständerwand,
Qualität und Leistungsumfang wie in Vorbemerkungen beschrieben, als Doppelständerwerk, Ständer durch Laschen zug- und druckfest verbunden,
inkl. Boden und Deckenanschluss liefern und komplett nach Herstellervorschrift herstellen.

Wanddicke: 155-300 mm
Wandhöhe: bis ca. 4,20 m
Ständerwerk: 2 x CW 50, verlascht.
Mineralfaserdämmstoff nach DIN EN 18162: d= 40 mm
Beplankung: beidseitig, GKB, d= 12,5 mm, doppellagig

Umlaufende Anschlüsse starr
Qualitätsstufe der Spachtelung: Q 2
Menge: 30,000 m2
DIN 276-93: 342

**39.02.05 GK-Vorsatzschale 12,5 cm, CW100, Q2**
Freistehende Installations-Vorsatzschale als Wandbekleidung mit Unterkonstruktion aus verzinkten Stahlblechprofilen,
Qualität und Leistungsumfang wie in Vorbemerkungen beschrieben, als Einfachständerwerk, inkl. Boden und Deckenanschluss liefern und komplett nach Herstellervorschrift herstellen.

Gesamtstärke: 125 mm
Wandhöhe: bis ca. 4,20 m
Einbaubereich nach DIN 4103: 1
Ständerwerk: CW 100
Mineralfaserdämmstoff: d= 80 mm, nichtbrennbar (A1)
Beplankung: Einseitig, GKB, d= 2 x 12,5 mm, doppellagig

Umlaufende Wandanschlüsse starr
Qualitätsstufe der Spachtelung: Q 2
Menge: 237,000 m2
DIN 276-93: 342

**39.02.06 wie vor, jedoch als Kleinfläche bis 5,0 m²**
GK-Vorsatzschale wie Pos. 39.02.05,
jedoch für Ausführung in Kleinflächen bis 5,0 m².
Menge: 7,000 St
DIN 276-93: 342

**39.02.07 Vorwand Waschtisch, 1,50 x 4,20 m**
erstellen einer freistehenden U-förmigen Installations-Vorsatzschale für die Waschtische in den Werkstätten und Unterrichtsräumen mit Unterkonstruktion aus verzinkten Stahlblechprofilen.
Qualität und Leistungsumfang wie in Vorbemerkungen und zuvor beschrieben, als Einfachständerwerk, inkl. Boden und Deckenanschluss liefern und komplett nach Herstellervorschrift herstellen.

Abwicklung: ca. 0,22+1,50+0,22 m
Wandhöhe: 4,20 m
Gesamtstärke: 125 mm
Einbaubereich nach DIN 4103: 1
Ständerwerk:  CW 100
Mineralfaserdämmstoff: d= 80 mm
Beplankung: Einseitig, GKB,
  d= 2 x 12,5 mm, doppellagig

Einschließlich Einbindung Tragegerüst für Waschtisch. Ausschnitte für Befestigungsbolzen (2x10 mm), Wasseranschlüsse (2x d=20 mm) und Abwasseranschlüsse (1x60 mm) entsprechend der Bohrschablonen.

Einschließlich Ausbildung der beiden Außenecken mit Eckschutzschienen, Einbau von U/A-Profilen beidseitig der bauseitigen Tragständerkonstruktion für die Waschtischelemente und Versiegelung zur Massivwand, jeweils über die gesamte Höhe.

Umlaufende Wandanschlüsse starr
Qualitätsstufe der Spachtelung: Q 2
Einheit: St
DIN 276-93: 342

**39.02.08 Vorwand Waschtisch, 1,20 x 4,20 m**
Freistehende Installations-Vorsatzschale für die Waschtische wie in Vorposition beschrieben, jedoch:

Abwicklung: ca. 0,22+1,20 m, L-förmig in Raumecke
Menge: 3,000 St
DIN 276-93: 342

**39.02.09 Vorwand Waschtisch, 1,86 x 4,20 m**
Freistehende Installations-Vorsatzschale für die Waschtische wie in Vorposition beschrieben, jedoch:

Abwicklung: ca. 0,30+1,86 m, L-förmig in Raumecke
Menge: 1,000 St
DIN 276-93: 342

**39.02.10 Nische Heizkreisverteiler**
Ausbilden von Einhausungen (Nische) für technische Einbauten als  Wandeinbaukasten für bauseitige Heizkreisverteiler o.ä.,
Abmessung  ca. 1.000x800x110 mm

Nische umlaufend doppelt beplankt.
Einschließlich erforderlicher verstärkter Profile und Auswechselungen.
Menge: 3,000 St
DIN 276-93: 342

**39.02.11 Wandverjüngungen Fenster mit Schallschutz**
Wandverjüngung im Übergang zwischen innerer Mauerwerkswand und Fensterpfosten liefern und einschließlicher aller Anschlüsse komplett nach Herstellervorschrift montieren.

Dicke:  ca. 48 mm
Breite:  ca. 550 mm
Wandhöhe: ca. 1,00 m bis 3,15 m
Mineralfaserdämmstoff nach DIN EN 18162: d= 12 mm
Schallschutz: mind. Rw'R  47 dB.
Beplankung: beidseitig, GM-F, d= 1 x 15 mm, einlagig
  + 2 mm verzinktes Stahlblech

Befestigung umlaufend jeweils nach Herstellervorschrift mit U- und L- Winkeln aus Stahlblech einschließlicher aller Befestigungsmittel und Dichtungsstoffe.

Die Wandverjüngung läuft teilweise in die Leibung hinein bis zum Fenster. Alle daraus resultierenden  Ausklinkungen und Anpassungsarbeiten sind einzukalkulieren.

Umlaufende Wandanschlüsse starr
Qualitätsstufe der Spachtelung: Q 2

Detail: A 5401
Menge: 6,000 St
DIN 276-93: 342

**39.02.12 Wandverjüngungen Fenster Brand- und Schallschutz**
Wandverjüngung im Übergang zwischen innerer Mauerwerkswand und Fensterpfosten liefern und einschließlicher aller Anschlüsse komplett nach Herstellervorschrift montieren.

Dicke:  ca. 48 mm
Breite:  ca. 550 mm
Wandhöhe: ca. 1,00 m bis 3,15 m
Mineralfaserdämmstoff nach DIN EN 18162: d= 10 mm,
  Rohdichte 150 kg/m³
Feuerwiderstandsklasse nach DIN 4102: F 90-AB
Schallschutz: mind. Rw'R  47 dB.
Beplankung: beidseitig, GM-F, d= 1 x 15 mm,zweilagig
  + 2 mm verzinktes Stahlblech

Anschluss an Fenster mit 1 Streifen GM-F 15 mm und max. 12 mm Mineralwolle.

Befestigung umlaufend jeweils nach Herstellervorschrift mit U- und L- Winkeln aus Stahlblech einschließlich aller Befestigungsmittel und Dichtungsstoffe.

Die Wandverjüngung läuft teilweise in die Leibung hinein bis zum Fenster. Alle daraus resultierenden  Ausklinkungen und Anpassungsarbeiten sind einzukalkulieren

Umlaufende Wandanschlüsse starr
Qualitätsstufe der Spachtelung: Q 2

Detail: sinngemäß A 5401
Menge: 3,000 St
DIN 276-93: 342

**39.02.13 Zulage Anpassen Wände an schräge Decke**
Zulage zu allen zuvor beschriebenen Wänden und Vorsatzschalen für die Anpassung des oberen Wandanschlusses an die schräg verlaufende Decke.

Ausführung: WCs unter Treppe und Sitzstufen im Foyer
Menge: 24,000 m
DIN 276-93: 342

**39.02.14 Zulage GKBI - Platten, einseitig**
Zulage für die einseitige Ausführung einer doppelt beplankten GK-Wand mit GKBI -Bauplatten (beide Lagen), imprägniert DIN 18180, Plattendicke 12,5 mm,
Verarbeitung DIN 18181, befestigen mit Schnellbauschrauben DIN 18182-2, Fugen füllen, sichtbare Befestigungsmittel und Fugen spachteln.
Abrechnung pro Wandseite.

Ausführungsort:  Waschräume
Menge: 83,000 m2
DIN 276-93: 342

#### Titel 39.03 WÄNDE SONSTIGES HAUS 3

DIN 276-93: 342

**39.03.01 GK-Plattenstreifen vorab**
GK-Plattenstreifen für die vorzeitige Ausführung von Estricharbeiten vor Verschließen der Trockenbauwände inkl. Verspachteln der Fuge. Höhe abgestuft, Beplankung: 2-lagig
Menge: 155,000 m
DIN 276-93: 342

**39.03.02 Tragegerüst für Waschtische bis 60 cm**
Einbindung bauseitiges Tragegerüst für Waschtische in Trockenbauvorsatzschalen. Ausschnitte für Befestigungsbolzen (2x10 mm), Wasseranschlüsse (2x d=20 mm) und Abwasseranschlüsse (1x60 mm) entsprechend der Bohrschablonen.
Waschtischbreite bis 60 cm
Menge: 15,000 St
DIN 276-93: 342

**39.03.03 Zulage für T-Verbindungen**
Zulage für die Ausbildung von rechtwinkligen T-Verbindungen an vorbeschriebenen GK-Wänden, inkl.aller Befestigungsmittel und Dichtungsstoffe komplett nach Herstellervorschriften herstellen.
Abrechnung pro T-Verbindung
Höhe: bis 4,20 m
Menge: 15,000 St
DIN 276-93: 342

**39.03.04 Zulage für Außenecken**
Zulage für die Ausbildung von Außenecken (einschl. Eckschutzschienen), in GK Wänden, Vorsatzschalen und Trockenputzwänden,
rechtwinklig, nach Herstellervorschrift, flächenbündig einarbeiten.
Innenecken werden nicht vergütet.
Höhe: bis ca. 4,20 m
Menge: 52,000 m
DIN 276-93: 342
Leistungsbereich: 039

**39.03.05 Zulage für freie Wandenden**
Zulage zu den vorbeschriebenen GK- Montagewänden und Vorsatzschalen für die Ausführung von freien Wandenden,
d= ca.15-30 cm

Höhe: bis ca. 4,20 m
Menge: 27,000 m
DIN 276-93: 342

**39.03.06 Zulage für gleitenden Deckenanschluss bis 30 mm**
Zulage für den Anschluss von GK-Wänden an Stb. Decke, gleitend bis 30 mm.
Menge: 30,000 m
DIN 276-93: 342

**39.03.07 Zulage für Anschlüsse an Stb/MW-Wand**
Zulage zu den GK- Trennwänden für Herstellen der Wandanschlüsse an Stahlbeton-/ Mauerwerkswand. Ausführung nach Herstellervorschrift, komplett inkl. aller Befestigungsmittel und Dichtungsstoffe.
Menge: 172,000 m
DIN 276-93: 342

**39.03.08 Verkleidung bzw. Abkofferung senkrecht 2-seitig**
Verkleidung bzw. Abkofferung (2-seitig) von senkrechten Installationsleitungen mit GKB - Bauplatten einschl. Unterkonstruktion, Spachtelung und Befestigungsmaterial in unterschiedlichen Größen und Bereichen, liefern und herstellen

Wanddicke ca. 125 mm,
Einbauhöhe: bis ca. 4,20 m
Beplankung: GKB,zweilagig, d= 2 x 12,5 mm

UK ist aus verzinkten Stahlblechprofilen DIN 18182-1 als Metallständer CW 100, Abstand 625mm
Mineralwolle Dämmschicht 80 mm, als schallschutztechnische Maßnahme

Oberflächenqualität Q 2
Umlaufende Anschlüsse star

Einschließlich Ausbildung der Außenecke mit Eckschutzschienen und beidseitiger Versiegelung zur Massivwand.

Ausführungsort: diverse Schächte gem. Anweisung der örtlichen Bauleitung
Menge: 12,000 m2
DIN 276-93: 342

**39.03.09 Dehnungsfuge in Gipskartonwänden**
Dehnungsfuge in Gipskartonwänden inkl. aller Dehnungsfugenprofile und Befestigungsmittel komplett
nach Herstellervorschrift herstellen
Farbe: nach Wahl des AG
Fugenbreite: ca. 10 mm
Menge: 10,000 m
DIN 276-93: 342

**39.03.10 Dauerelastische Fuge in GK-Wände fachgerecht anlegen**
Dauerelastische Fuge in GK-Wände fachgerecht anlegen und mit entsprechenden Hinterfüllmaterial fachgerecht versiegeln
Fugenbreite: bis ca. 10 mm
Farbe: weiß
Menge: 10,000 m
DIN 276-93: 342

**39.03.11 Trockenputz**
Liefern und einbauen eines Trockenputzes aus einer Lage GK-Platte d= 12,5 mm, Befestigung mit Ansetzbinder.
Der Trockenputz ist vor Massivwände/STB-Stützen
lot- und fluchtrecht einzubauen
Qualität der Spachtelung: Q 2
Menge: 10,000 m2
DIN 276-93: 342

#### Titel 39.04 TÜRÖFFNUNGEN HAUS 3

DIN 276-93: 342

Leistungsbereich: 39

**39.04.01 Türöffnungen anlegen, 760 bis 1.135 x 2.135 mm**
Tüffnungen anlegen, für den Einbau von nachfolgend beschriebenen Türzargen, einschl. verstärkter Ständer, Türpfostensteckwinkel und Türsturzprofilen, inkl. aller Befestigungsmittel nach Herstellervorschrift herstellen

GK-Türöffnung mit UA-Profilen
Wanddicke: ca.150 mm
Türgröße: Rohbaumaß: 760 bis 1.135 x 2.135 mm
Menge: 13,000 St
DIN 276-93: 342
Leistungsbereich: 039

**39.04.02 Stahlumfassungszarge, 760 x 2.135 x 150 mm**
Stahlumfassungszarge als 1-teilige Leichtbauzarge wie in den Vorbemerkungen beschrieben, für den Einbau in
Gipskartonwand, liefern und montieren.

Türöffnung: 760 x 2135 mm
Maulweite: 150 mm

Türbezeichnung:
T-0-3.014.1  / T-0-3.016.1
Menge: 2,000 St
DIN 276-93: 342
Leistungsbereich: 027

**39.04.03 Stahlumfassungszarge, 885 x 2.135 x 150 mm**
Stahlumfassungszarge als 1-teilige Leichtbauzarge wie in den Vorbemerkungen beschrieben, für den Einbau in
Gipskartonwand, liefern und montieren.

Türöffnung: 885 x 2135 mm
Maulweite: 150 mm

Türbezeichnung:
T-0-028.1 / T-0-3.048 / T-0-3.048
Menge: 3,000 St
DIN 276-93: 342
Leistungsbereich: 027

**39.04.04 Stahlumfassungszarge, 1.010 x 2.135 x 150 mm**
Stahlumfassungszarge als 1-teilige Leichtbauzarge wie in den Vorbemerkungen beschrieben, für den Einbau in
Gipskartonwand, liefern und montieren.

Türöffnung: 1.010 x 2.135 mm
Maulweite: 150 mm

Türbezeichnung:
T-0-3.004.1 / T-0-3.006.1 / T-0-3.017.1 / T-0-3.025 /
T-0-3.026 / T-0-3.028
Menge: 6,000 St
DIN 276-93: 342
Leistungsbereich: 027

**39.04.05 Stahlumfassungszarge, 1.135 x 2.135 x 150 mm**
Stahlumfassungszarge als 1-teilige Leichtbauzarge wie in den Vorbemerkungen beschrieben, für den Einbau in
Gipskartonwand, liefern und montieren.

Türöffnung: 1.135 x 2.135 mm
Maulweite: 150 mm

Türbezeichnung:
T-0-3.018.1 / T-0-3.012.1
Menge: 2,000 St
DIN 276-93: 342
Leistungsbereich: 027

**39.04.06 Versiegelung der Türzargen,umlaufend, beidseitig**
Versiegelung der Türzargen, beidseitig, zum Wandanschluss mit einer dünnen Kehlnaht zur Rissüberdeckung aus überstreichfähigem, dauerelastischem Material.

Türgröße Rohbaumaß: 760 bis 1.135 x 2.135 mm
Menge: 13,000 St
DIN 276-93: 342
Leistungsbereich: 039

#### Titel 39.05 WANDÖFFNUNGEN HAUS 3

DIN 276-93: 342

**39.05.01 Herstellen von runden Aussparungen, Ø 10 - 50 mm**
Herstellen von runden Aussparungen in GK- Wänden.
Durchmesser: 10 - 50 mm
einschließlich fachgerechtem Schließen nach Ende der Installationsarbeiten.
Menge: 10,000 St
DIN 276-93: 342
Leistungsbereich: 039

**39.05.02 Herstellen von runden Aussparungen, Ø 50 - 150 mm**
Herstellen von runden Aussparungen in GK- Wänden.
Durchmesser: 50 - 150 mm
einschließlich fachgerechtem Schließen nach Ende der Installationsarbeiten.
Menge: 15,000 St
DIN 276-93: 342
Leistungsbereich: 039

**39.05.03 Herstellen von runden Aussparungen, Ø 150 - 250 mm**
Herstellen von runden Aussparungen in GK- Wänden.
Durchmesser: 150 - 250 mm
einschließlich fachgerechtem Schließen nach Ende der Installationsarbeiten.
Menge: 35,000 St
DIN 276-93: 342
Leistungsbereich: 039

**39.05.04 Herstellen von runden Aussparungen, Ø 250 - 350 mm**
Herstellen von runden Aussparungen in GK- Wänden.
Durchmesser: 250 - 350 mm
einschließlich fachgerechtem Schließen nach Ende der Installationsarbeiten.
Menge: 5,000 St
DIN 276-93: 342
Leistungsbereich: 039

**39.05.05 Herstellen von rechteckigen Aussparungen, < 0,10 m2**
Herstellen von rechteckigen Aussparungen in GK- Wänden.
Abmessung: < = 0,10 m²
einschließlich fachgerechtem Schließen nach Ende der Installationsarbeiten.
Menge: 30,000 St
DIN 276-93: 342
Leistungsbereich: 039

**39.05.06 Herstellen von rechteckigen Aussparungen, bis ca. 0,50 m2**
Herstellen von rechteckigen Aussparungen in GK- Wänden.
Abmessung: bis ca. 0,50 m²
einschließlich fachgerechtem Schließen nach Ende der Installationsarbeiten.
Menge: 35,000 St
DIN 276-93: 342
Leistungsbereich: 039

**39.05.07 Herstellen von rechteckigen Aussparungen bis ca. 1,0 m2**
Herstellen von rechteckigen Aussparungen in GK- Wänden.
Abmessung: bis ca. 1,0 m²
einschließlich fachgerechtem Schließen nach Ende der Installationsarbeiten.
Menge: 5,000 St
DIN 276-93: 342
Leistungsbereich: 039

**39.05.08 Revisionsklappe 600 x 600 mm**
Revisionsklappe
Geforderte Eigenschaften
-kein sichtbarer Verschluss
-Klappe aushängbar
-Beplankungsdicke: 12,5 mm
-Länge x Breite: 600 x 600 mm

einschließlich Herstellen des Wandausschnittes, liefern und nach Angaben des Herstellers einbauen
incl. aller Nebenarbeiten wie verspachteln usw.
Menge: 2,000 St
DIN 276-93: 342
Leistungsbereich: 039

**39.05.09 Revisionsklappe 400 x 400 mm**
Revisionsklappe
Geforderte Eigenschaften
-kein sichtbarer Verschluss
-Klappe aushängbar
-Beplankungsdicke: 12,5 mm
-Länge x Breite: 400 x 400 mm

einschließlich Herstellen des Wandausschnittes, liefern und nach Angaben des Herstellers einbauen
incl. aller Nebenarbeiten wie verspachteln usw.
Menge: 5,000 St
DIN 276-93: 342
Leistungsbereich: 039

**39.05.10 Revisionsklappe 300 x 300 mm**
Revisionsklappe
Geforderte Eigenschaften
-kein sichtbarer Verschluss
-Klappe aushängbar
-Beplankungsdicke: 12,5 mm
-Länge x Breite: 300 x 300 mm

einschließlich Herstellen des Wandausschnittes, liefern und nach Angaben des Herstellers einbauen
incl. aller Nebenarbeiten wie verspachteln usw.
Menge: 5,000 St
DIN 276-93: 342
Leistungsbereich: 039

#### Titel 39.06 WANDVERSTÄRKUNGEN UND KANTENAUSBILDUNGEN HAUS 3

DIN 276-93: 342

**39.06.01 UA Profil, 50 mm**
UA-Profil, als zusätzliche Unterkonstruktion, nach Angabe der Bauleitung, in Gipskartonwänden, Ständerbreite 50 mm.
Menge: 5,000 m
DIN 276-93: 342
Leistungsbereich: 039

**39.06.02 UA Profil, 75 mm**
UA-Profil wie in Pos. 39.06.01 beschrieben, jedoch für Ständerbreite 75 mm.
Menge: 10,000 m
DIN 276-93: 342
Leistungsbereich: 039

**39.06.03 UA Profil, 100 mm**
UA-Profil wie in Pos. 39.06.01 beschrieben, jedoch für Ständerbreite 100 mm.
Menge: 10,000 m
DIN 276-93: 342
Leistungsbereich: 039

**39.06.04 UA Profil, 50 mm ungelocht**
UA-Profil wie in Pos. 39.06.01 beschrieben, jedoch ungelocht.
Menge: 5,000 m
DIN 276-93: 342
Leistungsbereich: 039

**39.06.05 Vierkantrohr 100 / 100 / 3 mm**
Vierkantrohr 100 / 100 mm, Materialstärke 3 mm, ungelocht, im Bereich von bauseitigen T 30 Türelementen, einschließlich genaues Anlegen durch Einmessen.
Länge: Bis 2,00 m
Menge: 5,000 m
DIN 276-93: 342
Leistungsbereich: 039

**39.06.06 UA-Profile an WC und WB**
UA-Profile als Ständer und Riegel für WC und Waschbecken. Einbau nach Anweisung der Bauleitung.
Die Ständerbreite ist analog zu den Ständern der Vorsatzschale für eine Wandhöhe von 4,20 m mit 100 mm zu kalkulieren.
Menge: 389,000 m
DIN 276-93: 342
Leistungsbereich: 039

**39.06.07 Universaltraverse aus Mehrschichtholz**
Wandverstärkung in GK-Wänden,
Ausführung mit Universaltraverse für das bauseitige Anbringen von Waschtischen, Hängeschränken, Haltegriffen, Handtuchhaltern, etc., Lasten bis 1,5 kN / m, komplett nach Herstellerangaben in das Ständerwerk ausführen. Zwischen der Vorderseite der Wandverstärkung und der Rückseite der ersten Lage Gipskarton darf sich keine Luft befinden, die Rückseite der GK-Platte muss direkt am Holz anliegen.

Höhe:  ca. 30 cm, Dicke: 23 mm
Teillängen: von 30 - 65 cm
Einzellänge: Regelabstand der Ständer

Material: Mehrschichtholzplatte mit seitlichen Profilanschlüssen für wandhängende Lasten, einschließlich Montagezubehör

Höhe und Lage: Siehe Eintragungen im Grundriss und in den Wandansichten sowie nach Angabe der Bauleitung.
Menge: 40,000 m
DIN 276-93: 342
Leistungsbereich: 039

**39.06.08 Wandverstärkung Mehrschichtholzplatte 0,625 x 0,30 m**
Ausführung mit Universaltraverse für das bauseitige Anbringen von Hängeschränken, Haltegriffen, Handtuchhaltern, Hängeschränken, Heizkörpern, Papierhaltern, etc.,
Lasten bis 1,5 kN / m,
komplett nach Herstellerangaben in das Ständerwerk ausführen. Zwischen der Vorderseite der Wandverstärkung und der Rückseite der ersten Lage Gipskarton darf sich keine Luft befinden, die Rückseite der GK-Platte muss direkt am Holz anliegen.

Höhe:  ca. 30 cm, Dicke: 23 mm
Einzellänge: ca. 62,5 cm (Regelabstand der Ständer)

Material: Mehrschichtholzplatte mit seitlichen Profilanschlüssen für wandhängende Lasten, einschließlich Montagezubehör

Höhe und Lage: Siehe Eintragungen im Grundriss und in den Wandansichten sowie nach Angabe der Bauleitung.
Menge: 50,000 St
DIN 276-93: 342

**39.06.09 Wandverstärkung Mehrschichtholzplatte 0,30 x 0,30 m**
Wandverstärkung in GK-Wänden wie vor, jedoch:

Höhe:  ca. 30 cm, Dicke: 23 mm
Einzellänge: ca. 30 cm
Menge: 40,000 St
DIN 276-93: 342

**39.06.10 Wandverstärkung Mehrschichtholzplatte 0,15 x 2,20 m**
Wandverstärkung in GK-Wänden wie vor, jedoch:

Für das bauseitige Anbringen von WC-Trennwänden, Einbau vertikal mit zusätzlichem Profil.

Höhe:  ca. 220 cm
Breite:  ca. 15 cm
Dicke:  ca. 23 mm
Menge: 25,000 St
DIN 276-93: 342

**39.06.11 Feuerlöscher-Einstellschrank 300 x 700 mm**
Feuerlöscher-Einstellschrank aus verzinktem Stahlblech für zwei 6-12 kg Löscher als Einbauschrank mit umlaufender Putzleiste liefern und in oben beschriebene Nische einbauen.
Abmessungen: ca. 300 x 700 mm
Tiefe:  ca. 180 mm
Oberfläche: grundiert für bauseitigen Anstrich
Menge: 2,000 St
DIN 276-93: 342

#### Titel 39.07 DECKENKONSTRUKTIONEN AUSSEN HAUS 3

DIN 276-93: 353

**39.07.01 Wärmedämmung MiWo, d=14 cm**
Wärmedämmung aus Mineralwolle-Dämmplatten,
vlieskaschiert nach DIN EN13162, nichtbrennbar nach DIN 4102, liefern, ggf. zuschneiden und nach DIN 18516-1 mit pressgestoßenen Fugen an den vorhandenen Baukörper fachgerecht anbringen.
Die Platten sind nach DIN 18516-1 mechanisch mittels Dämmstoffhaltern zu befestigen.
Das Zuschneiden bzw. Anpassen an die vorher angebrachten Deckenhalter der Unterkonstruktion ist einzukalkulieren.
Anwendungsgebiet: WAB
Langzeitige Wasseraufnahme WL(P) nach DIN EN 13162
WLG nach DIN 4108: 0,035 W/(mK)
Dämmstoffdicke: 140 mm
Liefern und montieren inkl. aller Schnitte, Verschnitt und Befestigungsmittel.

Einbauort waagrecht unter Stahlbetondecke über Außenbereich Satellitenschulung, 1. OG

Arbeitshöhe: 4,10 m ab OKFF
Menge: 97,000 m2
DIN 276-93: 353
DIN 276-81: 3130
Leistungsbereich: 039

**39.07.02 Zementgebundene Plattendecke, Einbauhöhe ca. 3,90 m**
Abgehängte Decke mit witterungsbeständigen und zementgebundenen Bauplatten, wie in den Vorbemerkungen unter 3.0 beschrieben, liefern und einbauen.

Rohdecke: Stahlbeton bis ca. 4,10 m über OKFF
Einbauhöhe: ca. 3,90 m über OKFF
Abhängehöhe: ca. 0,90 m

Einbau waagerecht
Bekleidung 1 x 12,5 mm mit zementgebundene Bauplatte.
Qualität der Spachtelung: Q 2

Einbauort: Außenbereich Satellitenschulung, 1. OG
Menge: 93,000 m2
DIN 276-93: 353
Leistungsbereich: 039

**39.07.03 Mehrpreis für Spachtelung in Qualitätsstufe Q 3**
Mehrpreis für Spachtelung der Deckenoberflächen in Qualitätsstufe Q 3.
Menge: 93,000 m2
DIN 276-93: 353

**39.07.04 Mehrpreis Profile C3**
Zulage zur vorgenannten zementgebundenen Decke für die Ausführung der gesamten Unterkonstruktion aus Grund- und Tragprofil einschließlich aller Verbinder und Wandprofile in  Korrosivitätskategorie C3 gem. DIN EN ISO 12944.
Menge: 93,000 m2
DIN 276-93: 353

**39.07.05 Wandanschluss mit Schattenfuge 1,5 cm Wand gerade**
Wandanschluss gefilzter Nassraum-Plattendecken mit Schattenfuge, im Anschlussbereich der gefilzten Nassraum-Plattendecke an Wände mit Klinker-Vorsatzschale und Sichtbeton, einschließlich Schattenfugenprofil.

Breite: 2 cm
Menge: 66,000 m
DIN 276-93: 353
Leistungsbereich: 039

*Hinweis: AUSSPARUNGEN*
AUSSPARUNGEN IN AUSSENDECKEN

**39.07.06 Runde Ausschnitte bis 100 mm**
In der abgehängten Decke runde Ausschnitte
herstellen, einschl. Unterkonstruktion.
Durchmesser : bis 100 mm
Menge: 5,000 St
DIN 276-93: 353
Leistungsbereich: 039

**39.07.07 Runde Ausschnitte bis 300 mm**
Wie in Vorpos.  39.07.06 beschrieben, jedoch
Durchmesser bis 300 mm
Menge: 5,000 St
DIN 276-93: 353
Leistungsbereich: 039

**39.07.08 Revisionsklappe 600 x 600**
Revisionsklappe
Geforderte Eigenschaften
-kein sichtbarer Verschluss
-Klappe aushängbar
-Beplankungsdicke: 12,5 mm
-Länge x Breite: 600 x 600 mm

einschließlich Herstellen des Deckenausschnittes, liefern und nach Angaben des Herstellers einbauen
incl. aller Nebenarbeiten wie verspachteln usw.
Menge: 3,000 St
DIN 276-93: 353
Leistungsbereich: 039

#### Titel 39.08 DECKENKONSTRUKTIONEN INNEN HAUS 3

DIN 276-93: 353

*Hinweis: DECKENBEKLEIDUNGEN*

*Hinweis: RASTERDECKEN*

**39.08.01 Rasterdecke 625/625 mm**
Abgehängte Mineralfaserdecke mit herausnehmbaren Deckenplatten als Akustikdecke, wie in den Vorbemerkungen unter 4.0 beschrieben, liefern und montieren.

Rohdecke: Stahlbeton bis ca. 4,05 m
Einbauhöhe: ca. 2,40 bis 3,05 m
Abhängehöhe: bis ca. 1,65 m

Montage gemäß Richtlinien des gewählten Herstellers inklusive passender Abhängung mit bauaufsichtlich zugelassener Befestigung.

Ausführungsort: Vorräume, Umkleiden, Nebenräume
Menge: 234,000 m2
DIN 276-93: 353
Leistungsbereich: 039

**39.08.02 Rasterdecke, Kleinflächen bis 5,00 m2**
Rasterdecke wie in Pos. 39.08.01 beschrieben,
jedoch für Ausführung in Kleinflächen 2,50 bis 5,00 m².
Menge: 3,000 St
DIN 276-93: 353

**39.08.03 Randfries glatt ca. 20-40 cm**
Randfries aus glatten GK Platten d=12,5 mm
Breite ca. 20-40 cm, an den Anschlusskanten der Rasterdecke zu Umfassungswänden, Fassaden, Deckenversprüngen etc.
Menge: 192,000 m
DIN 276-93: 353
Leistungsbereich: 039

**39.08.04 Randfries glatt ca. 40-60 cm**
Randfries aus glatten GK Platten d=12,5 mm
Breite ca. 40-60 cm, an den Anschlusskanten der Rasterdecke zu Umfassungswänden, Fassaden, Deckenversprüngen etc.
Menge: 20,000 m
DIN 276-93: 353
Leistungsbereich: 039

**39.08.05 Randplatten schneiden**
Zulage zur Rasterdecke, für das fachgerechte Schneiden von Deckenplatten als Passplatten an den Rändern der Decken.
Menge: 10,000 m
DIN 276-93: 353
Leistungsbereich: 039

**39.08.06 Randanschluß Rasterdecke an Randfries**
Randanschluss der Rasterdecken an die angrenzenden Gipskartonfriese.
Zum Fries hin Ausführung eines normales Tragprofils, auf das einseitig der Gipskarton-Fries aufgelegt wird.

Der Einheitspreis berücksichtigt sämtliche Profile und Anschnittarbeiten.
Menge: 192,000 m
DIN 276-93: 353
Leistungsbereich: 039

**39.08.07 Randkasetten, mit Wandfedern sichern**
Liefern, anpassen und einbauen der Randkassetten an allen geraden und schräg verlaufenden Wänden.
Sichern der Randkassetten im Bereich der Wandprofile durch Einlegen von Wandfedern.
Menge: 5,000 m
DIN 276-93: 353
Leistungsbereich: 039

*Hinweis: AUSSPARUNGEN IN RASTERDECKEN*

**39.08.08 Ausschnitt Luftauslässe 400 x 400 mm**
In der abgehängten Rasterdecke rechteckige
Ausschnitte in Deckenplatten herstellen, für den Einbau bauseitiger Lüftungsauslässe etc., einschl. Unterkonstruktion.
Ausschnitt : bis 400/400 mm
Menge: 5,000 St
DIN 276-93: 353
Leistungsbereich: 039

**39.08.09 Ausschnitt Luftauslässe 500 x 500 mm**
In der abgehängten Rasterdecke rechteckige
Ausschnitte in Deckenplatten herstellen, für den Einbau bauseitiger Lüftungsauslässe etc., einschl. Unterkonstruktion.
Ausschnitt: bis 500/500 mm
Menge: 5,000 St
DIN 276-93: 353
Leistungsbereich: 039

**39.08.10 Ausschnitt Luftauslässe Durchmesser bis115 mm**
In der abgehängten Rasterdecke runde
Ausschnitte in Deckenplatten herstellen, für den Einbau bauseitiger Lüftungsauslässe etc., einschl. Unterkonstruktion.
Ausschnitt : Durchmesser bis 115 mm
Menge: 30,000 St
DIN 276-93: 353
Leistungsbereich: 039

**39.08.11 Ausschnitt Luftauslässe Durchmesser bis135 mm**
In der abgehängten Rasterdecke rund
Ausschnitte in Deckenplatten herstellen, für den Einbau bauseitiger Lüftungsauslässe etc., einschl. Unterkonstruktion.
Ausschnitt : Durchmesser bis 135 mm
Menge: 10,000 St
DIN 276-93: 353
Leistungsbereich: 039

**39.08.12 Ausschnitt Luftauslässe Durchmesser bis170 mm**
In der abgehängten Rasterdecke runde
Ausschnitte in Deckenplatten herstellen, für den Einbau bauseitiger Lüftungsauslässe etc., einschl. Unterkonstruktion.
Ausschnitt : Durchmesser bis 170 mm
Menge: 5,000 St
DIN 276-93: 353
Leistungsbereich: 039

**39.08.13 Ausschnitt Luftauslässe Durchmesser bis 210mm**
In der abgehängten Rasterdecke runde
Ausschnitte in Deckenplatten herstellen, für den Einbau bauseitiger Lüftungsauslässe etc., einschl. Unterkonstruktion.
Ausschnitt : Durchmesser bis 210 mm
Menge: 5,000 St
DIN 276-93: 353
Leistungsbereich: 039

**39.08.14 Öffnungen Rasterdecke bis 625 x 625 mm, 2,5 Kg**
Herstellen von Öffnungen im Kasettenmaß  in der Rasterdecke, Abmessungen bis 625 x 625 mm, für den Einbau bauseitiger Leuchten.
Einschließlich der erforderlichen Unterkonstruktionen.
Für Leuchten mit einem Gewicht von ca. 2,5 kg
Menge: 5,000 St
DIN 276-93: 353
Leistungsbereich: 039

**39.08.15 Öffnungen Rasterdecke bis 625 x 625 mm, 5 Kg**
Herstellen von Öffnungen im Kasettenmaß  in der Rasterdecke, Abmessungen bis 625 x 625 mm, für den Einbau bauseitiger Leuchten.
Einschließlich der erforderlichen Unterkonstruktionen.
Für Leuchten mit einem Gewicht von ca. 5 kg
Menge: 5,000 St
DIN 276-93: 353
Leistungsbereich: 039

**39.08.16 Ausschnitte Rasterdecke rund bis 70 mm**
Herstellen von runden Deckenausschnitten in den Rasterdecken, einschließlich der erforderlichen Unterkonstruktionen.
Durchmesser bis 220 mm
Menge: 20,000 St
DIN 276-93: 353
Leistungsbereich: 039

**39.08.17 Ausschnitte Rasterdecke rund bis 220 mm**
Herstellen von runden Deckenausschnitten in den Rasterdecken, einschließlich der erforderlichen Unterkonstruktionen.
Durchmesser bis 220 mm
Menge: 25,000 St
DIN 276-93: 353
Leistungsbereich: 039

**39.08.18 Bohrungen für Einzelkabel**
Kabeldurchführungen für den Leuchtenanschluss  und Deckenrauchmelder in Rasterdecken herstellen.
Menge: 20,000 St
DIN 276-93: 353
Leistungsbereich: 039

*Hinweis: DECKENVERSTÄRKUNGEN*

**39.08.19 Verstärkung aus Holz**
Liefern und einbauen von Verstärkungen oberhalb der
Deckenplatten aus Holz, inkl. dem erforderlichen Ausschnitt, d= ca. 100 - 220 mm,
für das bauseitige Anbringen von Lüftungsauslässen, Leuchten etc.
Menge: 50,000 St
DIN 276-93: 353
DIN 276-81: 31333
Leistungsbereich: 039

*Hinweis: METALLKASSETTENDECKE*

**39.08.20 Metallkassettendecke, perforiert**
Abgehängte Metallkassettendecke mit unsichtbarer Klemm-Montage mit herausnehmbaren / abklappbaren Deckenplatten wie in den Vorbemerkungen unter 5.0 beschrieben, liefern und montieren.

Rohdecke: Stahlbeton, bis ca. 4,05 m
Einbauhöhe: ca. 3,05 bis 3,75 m
Abhängehöhe: bis ca. 100 cm
Farbe: weiß Standard des Herstellers

Montage gemäß Richtlinien des gewählten Herstellers inklusive passender Abhängung mit bauaufsichtlich zugelassener Befestigung.

Ausführungsort: Flure, Foyer
Menge: 567,000 m2
DIN 276-93: 353

**39.08.21 Zulage Akustikeinlage**
Zulage zur Deckenposition für Einlegen einer 30 mm dicken schallabsorbierenden Mineralwolleinlage, Baustoffklasse A1.
In Verbindung mit der gewählten Perforation und dem eingeklebten Vlies ist ein Schallabsorptionsgrad von Alpha W ≥
 0,9 bei der im Projekt vorgesehenen Abhängehöhe zu erreichen - DIN EN ISO 11654 Klasse A.
Ein entsprechendes Prüfzeugnis ist vor Auftragserteilung beizubringen.
Menge: 567,000 m2
DIN 276-93: 353

**39.08.22 Zulage Elemente Streckmetall**
Zulage für die Ausführung einzelner Kassette wie in Hauptposition jedoch mit Streckmetall-Einlage.
Stahlblechkassette mit Kassettenaufkantung und Ausschnitt, sichtbarer Kassettenrand unten ca. 12 mm, ebenes Streckmetall eingearbeitet in eine Blechkassette, Streckmetall eingelegt, allseitige Fixierung des Streckgitters in der Kassette. Kassetten ausschwenkbar/abklappbar.

Format 625 x 1250 mm, wie perforierte Kassetten.
Maschenlänge ca. 30 mm, Maschenbreite ca. 10 mm
Menge: 40,000 St
DIN 276-93: 353

**39.08.23 Ausschnitte Kassettendecke rund bis 70 mm**
Werkseitiges Herstellen von runden Deckenausschnitten in den Metallkassettendecken für Leuchten, Lautsprecher, Sicherheitsbeleuchtung etc., einschließlich der erforderlichen Versteifungen für Gewichte bis 2,5 kg.
Durchmesser bis 220 mm
Menge: 80,000 St
DIN 276-93: 353
Leistungsbereich: 039

**39.08.24 Ausschnitte Kassettendecke rund bis 220 mm**
Werkseitiges Herstellen von runden Deckenausschnitten in den Metallkassettendecken für Leuchten, Lautsprecher, Sicherheitsbeleuchtung etc., einschließlich der erforderlichen Versteifungen für Gewichte bis 2,5 kg.
Durchmesser bis 220 mm
Menge: 25,000 St
DIN 276-93: 353
Leistungsbereich: 039

**39.08.25 Randanschluß Metallkassettendecke**
Randanschluss der Metall-Kassettendecken an die angrenzenden Gipskartonfriese und -decken wie folgt:
Liefern und Montieren von Randanschlussprofil aus Aluminium oder gleichwertigem korrosionsbeständigem Metall, ca. 20 mm, Sichtfläche in Deckenfarbe, als Übergang auf die GK-Platten (12,5 mm). Alle Innen- und Außenecken werden bauseits sauber in Gehrung geschnitten. Die Verbindung zwischen Profil und GK-Platte erfolgt formschlüssig oder mechanisch gemäß Herstellerangabe. Das GK-Fries ist nachfolgend in einer separaten Position beschrieben.

Der Einheitspreis berücksichtigt sämtliche Profile und Anschnittarbeiten.
Menge: 493,000 m
DIN 276-93: 353

**39.08.26 Randfries glatt ca. 55 cm**
Randfries aus glatten GK Platten d=12,5 mm
Breite ca. 55 cm, an den Anschlusskanten der Rasterdecke zu Umfassungswänden, Fassaden, Deckenversprüngen etc.
Menge: 232,000 m
DIN 276-93: 353
Leistungsbereich: 039

*Hinweis: GIPSKARTONDECKEN*

**39.08.27 glatte GK-Decke**
Abgehängte Decken, als glatte Gipskartondecke wie in den Vorbemerkungen unter 1.0 beschrieben liefern und einbauen.

Rohdecke: Stahlbeton bis ca. 4,05 m
Einbauhöhe: bis 3,05 m
Abhängehöhe: bis ca. 1,00 m

Einbau waagerecht
Bekleidung 1 x 12,5 mm Gipskartonbauplatten.
Qualität der Spachtelung: Q 2
Menge: 172,000 m2
DIN 276-93: 353
Leistungsbereich: 039

**39.08.28 GK-Decke, Kleinflächen bis 5,00 m2**
Gipskartondecke wie in Pos. 39.08.27 beschrieben,
jedoch für Ausführung in Kleinflächen bis 5,00 m².
Menge: 15,000 St
DIN 276-93: 353

**39.08.29 Gipskarton-Akustikdecke**
Abgehängte Gipskarton-Akustikdecke wie in den
Vorbemerkungen unter 2.0 beschrieben.

Rohdecke: Stahlbeton, bis ca. 4,20 m
Einbauhöhe: ca. 3,05 bis 3,75 m
Abhängehöhe: bis ca. 100 cm
Einbau: waagerecht
Qualität der Spachtelung: Q 3
Inklusive Mineralwolleauflage  wie in den Vorbemerkungen beschrieben.

Ausführungsort: Steg Foyer, Podeste TRH Nord, EG Sozialbereich ELT, 1. OG zu Dachterrasse
Menge: 252,000 m2
DIN 276-93: 353
Leistungsbereich: 039

**39.08.30 GK-Akustikdecke unter Treppenläufen, freitragend**
Freitragende Gipskarton-Akustikdecke wie in den
Vorbemerkungen unter 2.0 beschrieben.

Rohdecke: Untersicht Fertigteil Treppenlauf, bis ca. 8,65 m
Einbauhöhe: bis ca. 8,30 m
Abhängehöhe: bis ca. 45 cm
Einbau: geneigt dem Treppenlauf folgend, im Podestbereich waagerecht.
Qualität der Spachtelung: Q 3

Ausführungsort: Foyer,  TRH Nord

Detail A5104, A5105
Menge: 39,000 m2
DIN 276-93: 353

**39.08.31 Zulage spachteln ca. 15 cm breit (Wandanschluss)**
Zulage zur Hauptposition der GK-Akustikdecke für das malerfertige spachteln der Lochungen der Lochdecke ca. 15 cm breit im Bereich von Anschlüssen an Wände, Abschottungen o.ä.
Qualitätsstufe Q3
Menge: 214,000 m
DIN 276-93: 353

**39.08.32 Zulage spachteln ca. 10 cm breit (runde Ausschnitte)**
Zulage zur Hauptposition der GK-Akustikdecke für das malerfertige Spachtel der Lochungen der Lochdecke ca. 10 cm breit umlaufend von Stützen und Leuchten in runder Form, Durchmesser 70-250 mm
Qualitätsstufe Q3
Menge: 230,000 St
DIN 276-93: 353

**39.08.33 Spachteln Fries 10 cm 400 x 400 mm**
Spachteln eines 10 cm breiten Frieses um
die rechteckigen Deckenausschnitte in der Akustikdecke, Abmessungen bis 400 x  400 mm
Menge: 2,000 St
DIN 276-93: 353
Leistungsbereich: 039

**39.08.34 Spachteln Fries 10 cm 600 x 600 mm**
Spachteln eines 10 cm breiten Frieses um
die rechteckigen Deckenausschnitte in der Akustikdecke, Abmessungen bis 600 x  600 mm
Menge: 2,000 St
DIN 276-93: 353
Leistungsbereich: 039

*Hinweis: DECKEN FOYER UND TREPPEN*

*Hinweis: HINWEIS DECKEN FOYER UND TREPPEN*
HINWEIS DECKEN FOYER UND TREPPEN

Die Arbeiten der nachfolgenden Positionen erfolgen unter der obersten Decke der jeweiligen Bereiche. Durch die Mehrgeschossigkeit des Foyers und die Ausführung über den Podesten der Treppenläufen entstehen in Teilbereichen Arbeitshöhen zwischen 8,60 m und ca. 13 m. Dabei werden im Bereich des Foyers bauseitige Gerüste vorhanden sein. Über den Treppenläufen sind geeignete Gerüste wie beschrieben einzukalkulieren.

**39.08.35 GK-Akustikdecke Treppenhaus oberste Decke**
Abgehängte Gipskarton-Akustikdecke wie in Pos. 39.08.29 beschrieben, jedoch:

Abhanghöhe ca. 0,30 m

Ausführungshöhe bis ca. 8,60 m

Ausführung als oberste Decke Treppenhaus einschließlich erforderlicher Gerüststellung.
Die Gerüststellung auf den Treppenstufen ist im EP einzukalkulieren. (2 gerade Treppenläufe mit 18+ 9 Stg., ca. 16,7 / 29 cm)

Das Gerüst ist auch über die eigenen Ausführungszeit hinaus den Nachfolgegewerken (Elektro, Maler) für die Dauer der Ausführung vorzuhalten und zu überlassen. Eine Abrechnung dieser verlängerten Vorhaltezeit erfolgt in gesonderter Position.
Menge: 79,000 m2
DIN 276-93: 353
Leistungsbereich: 039

**39.08.36 Gerüst vorhalten**
Gerüste der Vorposition in beiden Treppenhäusern vorhalten über die Ausführung der eigenen Leistungen hinaus zu Benutzung durch Fremdgewerke (Maler, Elektro).
Das Ende der eigenen Arbeiten als Zeitpunkt der Übergabe ist mit der Bauleitung abzustimmen und zu dokumentieren.
Menge: 8,000 StWo
DIN 276-93: 353

**39.08.37 GK-Akustikdecke Foyer**
Abgehängte Gipskarton-Akustikdecke wie vor, jedoch:

Rohdecke: Stahlbeton bis ca. 13,05 m
Einbauhöhe: bis 12,90 m
Abhängehöhe: bis ca. 0,75 m

Ausführung im Foyer teilweise in einem Luftraum ohne Zwischendecken.
Ein Gerüst wird bauseits gestellt.

Siehe dazu auch Schnitt B-B, Plan-Nr. A541
Menge: 112,000 m2
DIN 276-93: 353

**39.08.38 Zulage spachteln ca. 15 cm breit (Wandanschluss)**
Zulage zur Hauptposition der GK-Akustikdecke für das malerfertige spachteln der Lochungen der Lochdecke ca. 15 cm breit im Bereich von Anschlüssen an Wände, Abschottungen o.ä.
Qualitätsstufe Q2
Menge: 214,000 m
DIN 276-93: 353

**39.08.39 Zulage spachteln ca. 10 cm breit (runde Ausschnitte)**
Zulage zur Hauptposition der GK-Akustikdecke für das malerfertige Spachtel der Lochungen der Lochdecke ca. 10 cm breit umlaufend von Stützen und Leuchten in runder Form, Durchmesser 70-250 mm
Qualitätsstufe Q2
Menge: 251,000 St
DIN 276-93: 353

**39.08.40 Gipskartonleibung Oberlicht, 8,07 x 1,98 m**
Glatte Gipskartonleibung, vierseitig, an bauseits vorhandenen Oberlichtern liefern und einbauen wie folgt:

Unterkonstruktion aus CD-Profilen, direkt auf Beton montiert mit Direktabhängern.

Bekleidung mit 1 x 12,5 mm Gipskartonbauplatten.

Die Ausführung mit vier Innenecken sowie den 21° schräg verlaufenden Anschluss an das Oberlicht auf den kurzen Seiten ist einzukalkulieren

Einbau: senkrecht
einschließlich umlaufend Abfugen zum Kranz der Lichtkuppel und Ausbildung der unteren Kante zur waagerechten Abhangdecke einschließlich Kantenschutz.

Größe Deckenöffnung: ca. 8,07 x 1,98 m
Höhe Leibung: ca. 1,29 - 2,60 cm
Qualität der Spachtelung: Q 2

Ausführung im Foyer teilweise in einem Luftraum ohne Zwischendecken.
Ein Gerüst wird bauseits gestellt.

Siehe dazu auch Schnitt B-B, Plan-Nr. A541
Plannummer Detail:  A5205
Menge: 6,000 St
DIN 276-93: 353

**39.08.41 Gipskartonleibung Oberlicht, 6,07 x 1,23 m**
Glatte Gipskartonleibung, vierseitig, wie vor, jedoch:

Größe Deckenöffnung: ca. 6,07 x 1,23 m
Höhe Leibung: ca. 1,44 - 1,87 m

Einbauort: Treppenhäuser und Werkstätten 2.OG

Die erforderlichen Gerüstarbeiten sind in Pos.  39.08.35 zu kalkulieren.

Plannummer Detail: A5201, A5202, A5203, A5204
Menge: 6,000 St
DIN 276-93: 353

*Hinweis: ZULAGEN*

**39.08.42 Zulage Weitspannträger**
Lieferung und Montage von Überbrückungskonstruktionen (Weitspannträger) für Gipskarton-Decken unterhalb von Installationstrassen aus Metallprofilen, befestigt mit Gewindestangen und Muttern in zugelassenen Metalldübeln.
Einschließlich Zulage für die Montage unter erschwerten Bedingungen aufgrund hoher Installationsdichte.
Menge: 50,000 m2
DIN 276-93: 353

*Hinweis: AUSSPARUNGEN IN DECKEN AUS GIPSKARTON*

**39.08.43 Bohrungen für Einzelkabel**
In der abgehängten Decke runde Ausschnitte, bzw. Bohrungen für Einzelkabel herstellen
Menge: 90,000 St
DIN 276-93: 353
Leistungsbereich: 039

**39.08.44 Ausschnitte für Lichtleisten**
In der abgehängten Decke Ausschnitte für Einbau-Lichtleisten
herstellen, einschl. erforderlicher Auswechslungen und Unterkonstruktion.
Breite:  ca. 75 mm, Länge durchlaufend entlang der Metall-Kassettendecken der Flure.
Menge: 197,000 m
DIN 276-93: 353

**39.08.45 Runde Ausschnitte bis 100 mm**
In der abgehängten Decke runde Ausschnitte
herstellen, einschl. Unterkonstruktion.
Durchmesser : bis 100 mm
Menge: 130,000 St
DIN 276-93: 353
Leistungsbereich: 039

**39.08.46 Runde Ausschnitte bis 300 mm**
Wie in Vorpos. < 39.08.45 beschrieben, jedoch
Durchmesser bis 300 mm
Menge: 170,000 St
DIN 276-93: 353
Leistungsbereich: 039

**39.08.47 Ausschnitt bis 300 x 100 mm**
In der abgehängten Decke rechteckige
Ausschnitte herstellen, einschl. Unterkonstruktion.
Ausschnitt : bis 300 x 100 mm
Menge: 2,000 St
DIN 276-93: 353
Leistungsbereich: 039

**39.08.48 Ausschnitt bis 150 x 150 mm**
In der abgehängten Decke rechteckige
Ausschnitte herstellen, einschl. Unterkonstruktion.
Ausschnitt : bis 150 x 150 mm
Menge: 3,000 St
DIN 276-93: 353
Leistungsbereich: 039

**39.08.49 Ausschnitt bis 300 x 300 mm**
In der abgehängten Decke rechteckige
Ausschnitte herstellen, einschl. Unterkonstruktion.
Ausschnitt : bis 300 x 300 mm
Menge: 3,000 St
DIN 276-93: 353
Leistungsbereich: 039

**39.08.50 Ausschnitt bis 400 x 400 mm**
In der abgehängten Decke rechteckige
Ausschnitte herstellen, einschl. Unterkonstruktion.
Ausschnitt : bis 400 x 400 mm
Menge: 2,000 St
DIN 276-93: 353
Leistungsbereich: 039

**39.08.51 Ausschnitt bis 600 x 600 mm**
In der abgehängten Decke rechteckige
Ausschnitte herstellen, einschl. Unterkonstruktion.
Ausschnitt: bis 600 x 600 mm
Menge: 2,000 St
DIN 276-93: 353
Leistungsbereich: 039

**39.08.52 Revisionsklappe 600 x 600 mm**
Revisionsklappe
Geforderte Eigenschaften
-kein sichtbarer Verschluss
-Klappe aushängbar
-Beplankungsdicke: 12,5 mm
-Länge x Breite: 600 x 600 mm

einschließlich Herstellen des Deckenausschnittes, liefern und nach Angaben des Herstellers einbauen
incl. aller Nebenarbeiten wie verspachteln usw.
Menge: 50,000 St
DIN 276-93: 353
Leistungsbereich: 039

**39.08.53 Revisionsklappe 500 x 500 mm**
Revisionsklappe
Geforderte Eigenschaften
-kein sichtbarer Verschluss
-Klappe aushängbar
-Beplankungsdicke: 12,5 mm
-Länge x Breite: 500 x 500 mm

einschließlich Herstellen des Deckenausschnittes, liefern und nach Angaben des Herstellers einbauen
incl. aller Nebenarbeiten wie verspachteln usw.
Menge: 1,000 St
DIN 276-93: 353
Leistungsbereich: 039

**39.08.54 Revisionsklappe 400 x 400 mm**
Revisionsklappe
Geforderte Eigenschaften
-kein sichtbarer Verschluss
-Klappe aushängbar
-Beplankungsdicke: 12,5 mm
-Länge x Breite: 400 x 400 mm

einschließlich Herstellen des Deckenausschnittes, liefern und nach Angaben des Herstellers einbauen
incl. aller Nebenarbeiten wie verspachteln usw.
Menge: 5,000 St
DIN 276-93: 353
Leistungsbereich: 039

**39.08.55 Revisionsklappe für Akustikdecke 600 x 600 mm**
Revisionsklappe für Akustikdecke, wie in den Vorbemerkungen beschrieben, liefern und fachgerecht einbauen.
Hier ist besonders darauf zu achten, dass die Unterseite der Klappen mit passend gelochten GK-Platten zu bestücken und bündig in die abgehängten Decken einzubauen ist.
Das Verlaufsmuster der Lochung der umgebenden Deckenflächen ist für die Revisionsklappenbelegung zu übernehmen.
Geforderte Eigenschaften
-kein sichtbarer Verschluss
-Klappe aushängbar
-Beplankungsdicke: 1,25 cm
-Länge x Breite: 60 x 60 cm

einschließlich Herstellen des Deckenausschnittes, liefern und nach Angaben des Herstellers einbauen
incl. aller Nebenarbeiten wie verspachteln usw.
Menge: 30,000 St
DIN 276-93: 353
Leistungsbereich: 039

**39.08.56 Revisionsklappe für Akustikdecke 400 x 400 mm**
Revisionsklappe für Akustikdecke, wie in den Vorbemerkungen beschrieben, liefern und fachgerecht einbauen.
Hier ist besonders darauf zu achten, dass die Unterseite der Klappen mit passend gelochten GK-Platten zu bestücken und bündig in die abgehängten Decken einzubauen ist.
Das Verlaufsmuster der Lochung der umgebenden Deckenflächen ist für die Revisionsklappenbelegung zu übernehmen.
Geforderte Eigenschaften
-kein sichtbarer Verschluss
-Klappe aushängbar
-Beplankungsdicke: 1,25 cm
-Länge x Breite: 40 x 40 cm

einschließlich Herstellen des Deckenausschnittes, liefern und nach Angaben des Herstellers einbauen
incl. aller Nebenarbeiten wie verspachteln usw.
Menge: 5,000 St
DIN 276-93: 353
Leistungsbereich: 039

*Hinweis: DECKENVERSTÄRKUNGEN*

**39.08.57 Stahlhohlprofile 50 x 80 x 3 mm mit Diagonalverstrebung**
Zulagepreis für das Anlegen, Einmessen und Herstellen von Sonderverstärkungen oberhalb der Decke zur Befestigung von Glastrennwand, bestehend aus Stahlhohlprofil  50 x 80 x 3 mm mit Diagonalverstrebungen.

Einbauort: Foyer
Menge: 5,000 m
DIN 276-93: 353
Leistungsbereich: 039

**39.08.58 Verstärkung UK für Leuchten-Montage**
Verstärkung der Unterkonstruktion (CD- Profile) für
Montage von Leuchten, einschl. Schnellabhängern,
4 Stk/m. Die Abrechnung erfolgt nach
Meter Profil
Menge: 10,000 m
DIN 276-93: 353
DIN 276-81: 31333
Leistungsbereich: 039

**39.08.59 Kantenschutzprofile an GK-Decken**
Kantenschutzprofile an GK- Decken
liefern und montieren, malerfertig gespachtelt und
geschliffen.
Qualität der Spachtelung: Q 2
Menge: 46,000 m
DIN 276-93: 353
Leistungsbereich: 039

#### Titel 39.09 DECKEN SONSTIGES HAUS 3

DIN 276-93: 353

**39.09.01 Zulage Ausführung Decke vorgezogen**
Zulage zu den Positionen der Deckenkonstruktionen aus GK, für die Ausführung vorgezogen vor der Hauptleistung, nach Aufforderung durch die Bauleitung.
Ausführung von einzelnen, nicht zusammenhängenden Teilflächen in allen Gebäudeteilen.
Menge: 50,000 m2
DIN 276-93: 353
Leistungsbereich: 039

**39.09.02 Zulage Ausführung Decke zeitversetzt**
Zulage zu den Positionen der Deckenkonstruktionen aus GK, für die Ausführung zeitversetzt im Nachgang zur Hauptleistung, nach Aufforderung durch die Bauleitung.
Ausführung von einzelnen, nicht zusammenhängenden Teilflächen in allen Gebäudeteilen.
Menge: 100,000 m2
DIN 276-93: 353
Leistungsbereich: 039

**39.09.03 Deckenversprung senkrecht, gerade**
Deckenversprung, gerade, in abgehängte glatte Gipskartondecke gemäß Herstellervorschrift, wie
in den Vorbemerkungen beschrieben, inkl. Verspachtelung und aller Befestigungsmittel herstellen und montieren.

Rohdecke: Stahlbeton bis ca. 13,05 m
Einbauhöhe: bis 12,90 m
Höhe Versprung: ca. 40-75 cm

Einbau: senkrecht im Deckenversprung
Qualität der Spachtelung: Q 2

Ausführung im Foyer teilweise in einem Luftraum ohne Zwischendecken.
Ein Gerüst wird bauseits gestellt.

Siehe dazu auch Schnitt B-B, Plan-Nr. A541
Menge: 40,000 m
DIN 276-93: 353
Leistungsbereich: 039

**39.09.04 Anschluss Decke an Wand mit Schattenfuge**
Anschluss abgehängte Decke und Friese an Wände mit Schattenfuge, Fuge hinterlegt, Breite ca. 2 cm,
mit bauaufsichtlich zugelassenen Befestigungsmitteln komplett ausführen, einschl. Kantenschutz, Verspachtelung, etc.:
Rohdecke:  Stahlbeton bis ca. 4,05 m
UK AHD:  ca. 3,05-3,75 m.
Abhanghöhe: ca. 0,40 -1,00 m
Randausbildung gerade, glatt und anstrichfertig
Menge: 663,000 m
DIN 276-93: 353
Leistungsbereich: 039

**39.09.05 Anschluss mit Schattenfuge Treppenlauf**
Anschluss abgehängte Decke an Wände mit Schattenfuge wie in Vorposition beschrieben, jedoch im Bereich der freitragenden Akustikdecke unter den Treppenläufen. Alle Anpassungen an Schrägen und Podeste sind einzukalkulieren.
Menge: 54,000 m
DIN 276-93: 353
Leistungsbereich: 039

**39.09.06 Versiegelung an Einbauteilen**
Versiegelung an Einbauteilen wie Lampen, Lüftungsauslässen etc. mit dauerelastischem überstreichfähigem Material nach Anweisung der Bauleitung.

Diese Position gilt nicht für umlaufende Wand- und Deckenanschlüsse.
Menge: 557,000 m
DIN 276-93: 353
Leistungsbereich: 039

**39.09.07 Bewegungsfuge in GK- Decke**
Zulage zu den abgehängten GK Decken für  Bewegungsfuge nach DIN 18 183, liefern und mit geeigneten Fugenprofil fachgerecht ausführen, inkl. aller Dämmstoffeinlagen, Befestigungsmittel, Deckenverstärkungen, Verspachtelung, etc.
Fugenbreite ca. 15 mm
Menge: 3,000 m
DIN 276-93: 353
Leistungsbereich: 039

**39.09.08 Dämmkeil Calciumsilikat**
Aufbringen eines rein mineralischen, diffusionsoffenen Dämmkeils aus Calciumsilikat, A1 nicht brennbar nach DIN 4102, verkleben auf den vorbereiteten haft- und tragfähigen Untergrund, vollflächig nach Herstellervorschrift.

- Wärmeleitfähigkeit: 0,066 W/(mK)
- Tiefe des Keils ca. 40 cm
- Dicke ca. 5-28 mm
Menge: 38,000 m
DIN 276-93: 353

#### Titel 39.10 STUNDENLOHNARBEITEN HAUS 3

*Hinweis: VORBEMERKUNG STUNDENLOHNARBEITEN*
STUNDENLOHNARBEITEN

1. Für die Ausführung von Leistungen im Stundenlohn gelten die Technischen Bestimmungen der DIN 18 299 VOB/C Allgemeine Regelungen sowie alle darin enthaltenen bzw. darauf verwiesenen Richtlinien und Vorschriften.

2. Alle angegebenen Preise für Löhne, Materialien und Stoffe sind Festpreise und gelten bis zur Fertigstellung der vertraglichen Leistung.

3. Stundenlohnarbeiten dürfen grundsätzlich nur nach vorheriger Ankündigung durch den AN und erst nach Aufforderung / Beauftragung durch den Auftraggeber ausgeführt werden.
Unterbleibt bzw. fehlt die Anordnung bzw. Zustimmung des Auftraggebers so sind die Leistungen nach Einheitspreisen und Mengen abzurechnen. Evtl. nicht im Leistungsverzeichnis enthaltene bzw. vorgesehene Arbeiten begründen nicht die Abrechnung nach Stundenlohnpreisen. Vielmehr obliegt es dem Auftragnehmer für derartige Leistungen - vor Ausführung der Arbeiten - ein Nachtragsangebot auf Grundlage des Hauptangebotes vorzulegen.

Die Nachweispflicht für die angefallene Leistung obliegt dem Auftragnehmer. Dies bedeutet, dass der Auftragnehmer Grund und Aufwand von zusätzlichen, evtl. in Stundenlohn abzurechnenden Leistungen nachträglich nachzuweisen hat, soweit nicht eine Zustimmung des Auftraggebers schriftlich vorliegt.

4. Sämtliche angebotenen Preise sind frei Bau- bzw. Arbeitsstelle. D.h., dass über die angebotenen Stundenlohn- bzw. Material- und Gerätepreise hinaus keine weitere Vergütung für Fahrtkosten, Transportkosten, Hilfsstoffe sowie für Warte- und Pausezeiten erfolgt.

Es werden nur die auf der Baustelle geleisteten Arbeits- bzw. Einsatzstunden vergütet. Zeiten für An- und Abfahrt zur Baustelle werden nicht vergütet.

5. Der Auftragnehmer hat dafür Sorge zu tragen, dass zur Ausführung der angeordneten Tagelohnarbeiten das jeweils dafür geeignete Arbeitspersonal (Helfer bzw. Facharbeiter) eingesetzt wird. Dem Auftraggeber bleibt es vorbehalten, die entsprechenden Arbeitskräfte bzw. die Lohngruppe zu bestimmen.

Dies gilt auch für die spätere Anerkennung der entsprechende Lohngruppen im Rahmen der Tagelohnberichte. Die Gegenzeichnung der Regiezettel durch den Auftraggeber bzw. die Bauleitung kann nicht als Anerkennung der darin ggf. eingetragenen Lohngruppe gewertet werden.

Es bleibt der Rechnungsprüfung vorbehalten, eine für die jeweiligen Arbeiten zutreffende Lohngruppe einzusetzen, soweit der Einsatz eines höher qualifizierten Personals nicht vor Ausführung der jeweiligen Regieleistung ausdrücklich vom Auftraggeber bzw. der Bauleitung genehmigt wurde.

6. Für Bauleitungs- und Aufsichtspersonal erfolgt grundsätzlich keine Vergütung.

7. Der Aufwand der beauftragten Stundenlohnarbeiten ist durch entsprechende Tagelohnzettel täglich zu belegen und dem Auftraggeber oder dessen Bevollmächtigtem unverzüglich (spätestens innerhalb 1 Woche) zur Bestätigung vorzulegen. Nachträglich bzw. verspätet oder gar erst mit Rechnungsstellung vorgebrachte Stundenlohnarbeiten oder vorgelegte Tagelohnzettel werden nicht mehr anerkannt.
Die Beweispflicht für die Rechtmäßigkeit und Höhe der entsprechenden Leistungen verbleibt vollständig beim Auftragnehmer.

8. Die Gegenzeichnung der rechtzeitig vorgelegten Tagelohnzettel durch den Auftraggeber oder dessen Bevollmächtigten gilt nicht als Anerkennung oder Zustimmung zur Abrechnung in Regie. Die Prüfung nach evtl. Abrechnung über Leistungspositionen wird ausdrücklich vorbehalten.

Verrechnungssatz für Löhne
Die Verrechnungssätze sind auf Anforderung des AG aufgegliedert anzubieten.

In ihnen sind enthalten:
- Lohn- und Gehaltskosten sowie Lohn- und Gehaltsnebenkosten
- Sozialkassenbeiträge
- Gemeinkostenanteile
- Wagnis und Gewinn

Zuschläge zu den Verrechnungsätzen für die vom AG angeordnete oder zu vertretende Nacht-, Sonn- u. Feiertags- oder sonstige tarifliche Mehrarbeit (Überstunden) werden in Höhe der tariflichen Vereinbarungen zusätzlich vergütet.

Dies gilt nicht, wenn der AN diese Mehraufwendungen aufgrund von ihm selbst verursachten Umständen (Terminverzug oder dgl.) zu vertreten hat. Sonstige Zuschläge wie Auslöse o. dgl. werden nicht vergütet.

Hinweis für die Bearbeitung des Angebotes

Soweit der Bieter keine Arbeitskräfte, die in den nachstehenden Positionen aufgeführt sind, beschäftigt, so hat er dies anzugeben und als Einheitspreis den der nächsthöheren Vergütungsgruppe, aus der er Arbeitskräfte beschäftigt, einzusetzen.

**39.10.01 Vorarbeiter/in Trockenbau**
Stundenlohnarbeiten Vorarbeiter/in

auf Anordnung des AG ausführen.
Der Verrechnungssatz für die jeweilige Arbeitskraft umfasst sämtliche Aufwendungen wie Lohn- und Gehaltskosten, Lohn- und Gehaltsnebenkosten, Zuschläge, lohngebundene und lohnabhängige Kosten, sonstige Sozialkosten, Gemeinkosten, Wagnis und Gewinn.
Menge: 20,000 h
Leistungsbereich: 039

**39.10.02 Facharbeiter/in Trockenbau**
Stundenlohnarbeiten Facharbeiter/in

auf Anordnung des AG ausführen.
Der Verrechnungssatz für die jeweilige Arbeitskraft umfasst sämtliche Aufwendungen wie Lohn- und Gehaltskosten, Lohn- und Gehaltsnebenkosten, Zuschläge, lohngebundene und lohnabhängige Kosten, sonstige Sozialkosten, Gemeinkosten, Wagnis und Gewinn.
Menge: 20,000 h
Leistungsbereich: 039

**39.10.03 Helfer/in Trockenbau**
Stundenlohnarbeiten Helfer/in

auf Anordnung des AG ausführen.
Der Verrechnungssatz für die jeweilige Arbeitskraft umfasst sämtliche Aufwendungen wie Lohn- und Gehaltskosten, Lohn- und Gehaltsnebenkosten, Zuschläge, lohngebundene und lohnabhängige Kosten, sonstige Sozialkosten, Gemeinkosten, Wagnis und Gewinn.
Menge: 20,000 h
Leistungsbereich: 039
